# Mur de càrrega, de 30 cm d'espessor, de fàbrica armada, de bloc de terra comprimida (BTC), amb barres de fibra de vidre. Sistema "ELEMENTALES"

- Propietat de l'arxiu: CYPE Ingenieros S.A.
- Format: FIEBDC-3/2016
- Programa: Generador de preus de la construcció. CYPE Ingenieros, S.A.
- Data: 05/07/2024
- Divisa: EUR
- Costos indirectes: 3 %
- IVA: 21 %

## F Façanes i particions

### FN Murs bioclimàtics

#### FNB Full de fàbrica de blocs de terra comprimida (BTC)

**FNB030** m² Mur de càrrega, de 30 cm d'espessor, de fàbrica armada, de bloc de terra comprimida (BTC), amb barres de fibra de vidre. Sistema "ELEMENTALES".
Mur doble de càrrega, de 30 cm d'espessor, de fàbrica armada per revestir de bloc de terra comprimida (BTC) encadellat amb dos alvèols "ELEMENTALES", de superfície rugosa, color marró terra, 30x9x15 cm, resistència a compressió 4 N/mm², BTC 3, compost de terres seleccionades estabilitzades amb calç hidràulica natural, rebuda amb morter de calç aèria, argila i àrids seleccionats amb granulometria de fins a 2 mm de diàmetre, confeccionat en obra, "ELEMENTALES", amb blocs en "U" del mateix material, reforçat amb barres corrugades de fibra de vidre, de 10 mm de diàmetre, rendiment 3 m/m² i formigó de replè, preparat en obra, amb morter, compost per calç hidràulica natural, tipus NHL 3,5 i tipus NHL 5 i àrid silici de trituració, de 2 a 5 mm de diàmetre, abocament amb mitjans manuals, volum 0,09 m³/m², en llindes, cèrcols horitzontals i cèrcols verticals.
Criteri de valoració econòmica: El preu no inclou el cèrcol perimetral. El preu no inclou el revestiment.
Inclou: Neteja i preparació de la superfície suport. Replanteig, planta a planta. Col·locació d'armadures. Col·locació i aplomat de mires de referència. Estesa de fils entre mires. Col·locació de ploms fixos a les arestes. Preparació del morter. Col·locació de les peces per filades a nivell. Col·locació d'armadures en els buits de les peces, cèrcols horitzontals i llindes. Preparació del formigó. Abocat, vibrat i curat del formigó. Realització de tots els treballs necessaris per a la resolució de buits. Repàs de les juntes i neteja final del parament.
Criteri d'amidament de projecte: Superfície mesurada segons documentació gràfica de Projecte, sense duplicar cantonades ni encontres, deduint els buits de superfície major de 4 m².
Criteri de mesura d'obra: Es mesurarà la superfície realment executada segons especificacions de Projecte, sense duplicar cantonades ni encontres, deduint els buits de superfície major de 4 m².

| Codi | Ut | Descripció | Rendiment | Preu | Import |
|---|---|---|---|---|---|
| mt03bte010a | U | Bloc de terra comprimida (BTC) encadellat amb dos alvèols "ELEMENTALES", de superfície rugosa, color marró terra, 30x9x15 cm, resistència a compressió 4 N/mm², BTC 3, compost de terres seleccionades estabilitzades amb calç hidràulica natural, amb propietats bioclimàtiques. Segons UNE 41410. (material) | 60.9 | 1.1 | 66.990 |
| mt03bte020a | U | Bloc en "U" de terra comprimida (BTC) encadellat amb dos alvèols "ELEMENTALES", de superfície rugosa, color marró terra, 30x9x15 cm, resistència a compressió 4 N/mm², BTC 3, compost de terres seleccionades estabilitzades amb calç hidràulica natural, amb propietats bioclimàtiques. Segons UNE 41410. (material) | 6.825 | 1.1 | 7.508 |
| mt09mie010c | m³ | Morter de calç aèria, argila i àrids seleccionats amb granulometria de fins a 2 mm de diàmetre, confeccionat en obra, "ELEMENTALES", subministrat en sacs Big Bag. (material) | 0.036 | 240 | 8.640 |
| mt16cia010b | U | Tap de fibres de fusta, de 122 mm de diàmetre. (material) | 0.7 | 1.55 | 1.085 |
| mt07bfv010a | m | Barra corrugada de fibra de vidre embeguda en una matriu epoxi, de 10 mm de diàmetre. (material) | 3 | 4.74 | 14.220 |
| mt16pdg012b | U | Brida de plàstic, per a lligat de barres corrugades de fibra de vidre. (material) | 4 | 0.05 | 0.200 |
| mt08aaa010a | m³ | Aigua. (material) | 0.01 | 1.5 | 0.015 |
| mt09rem220a | kg | Morter, compost per calç hidràulica natural, tipus NHL 3,5 i tipus NHL 5, putzolanes, àrids seleccionats, additius i microfibres, resistència a compressió 15 N/mm², amb molt baix contingut de substàncies orgàniques volàtils (VOC), M-15, segons UNE-EN 998-2. (material) | 100.35 | 0.93 | 93.326 |
| mt01arg010a | m³ | Àrid silici de trituració, de 2 a 5 mm de diàmetre. (material) | 0.033 | 15.5 | 0.512 |
| mq06hor010 | h | Formigonera elèctrica amb una capacitat de pastat de 160 l. (maquinària) | 0.061 | 3.45 | 0.210 |
| mo021 | h | Oficial 1ª construcció en treballs de ram de paleta. (mà d'obra) | 0.654 | 28.42 | 18.587 |
| mo114 | h | Peó ordinari construcció en treballs de ram de paleta. (mà d'obra) | 0.879 | 23.81 | 20.929 |
| mo043 | h | Oficial 1ª ferrallista. (mà d'obra) | 0.032 | 28.39 | 0.908 |
| mo090 | h | Ajudant ferrallista. (mà d'obra) | 0.032 | 25.25 | 0.808 |
| % | % | Costos directes complementaris | 2 % | 233.938 | 4.679 |
|  |  | Costos directes |  |  | 238.617 |

Residus:
- col·locació: mt03bte010a; factor de residu 0.03
- col·locació: mt03bte020a; factor de residu 0.03
- col·locació: mt09mie010c; factor de residu 0.0198
- col·locació: mt16cia010b Tap de fibres de fusta, de 122 mm de diàmetre; factor de residu 0.0355188
- col·locació: mt16pdg012b Brida de plàstic, per a lligat de barres corrugades de fibra de vidre; factor de residu 0.07
- col·locació: mt01arg010a Àrid silici de trituració, de 2 a 5 mm de diàmetre; factor de residu 0.00826696

## Recursos

**mt03bte010a** U Bloc de terra comprimida (BTC) encadellat amb dos alvèols "ELEMENTALES"
Dades tècniques: Cost energètic 13.828 MJ; Emissió de CO2 0.499 kg; Codi LER 17 05 04; Massa de l'element 6.25 kg; Volum 0.003906 m3
Residus:
- embalatge: re170201 Fusta. (component de residu); rendiment 0.014 kg; Codi LER 17 02 01; Massa de l'element 1 kg; Volum 0.000909 m3
- embalatge: re170203 Plàstic. (component de residu); rendiment 0.005 kg; Codi LER 17 02 03; Massa de l'element 1 kg; Volum 0.001667 m3

**mt03bte020a** U Bloc en "U" de terra comprimida (BTC) encadellat amb dos alvèols "ELEMENTALES"
Dades tècniques: Cost energètic 9.709 MJ; Emissió de CO2 0.319 kg; Codi LER 17 05 04; Massa de l'element 4 kg; Volum 0.0025 m3
Residus:
- embalatge: re170201 Fusta; rendiment 0.014 kg
- embalatge: re170203 Plàstic; rendiment 0.005 kg

**mt09mie010c** m³ Morter de calç aèria
Dades tècniques: Cost energètic 2376.000 MJ; Emissió de CO2 144.000 kg; Codi LER 17 01 01; Massa de l'element 1800 kg; Volum 1.2 m3

**mt16cia010b** U Tap de fibres de fusta, de 122 mm de diàmetre
Dades tècniques: Cost energètic 1.373 MJ; Emissió de CO2 0.033 kg; Codi LER 17 06 04; Massa de l'element 0.133 kg; Volum 0.000222 m3

**mt07bfv010a** m Barra corrugada de fibra de vidre embeguda en una matriu epoxi, de 10 mm de diàmetre
Dades tècniques: Cost energètic 12.985 MJ; Emissió de CO2 0.518 kg
Residus:
- embalatge: re170203 Plàstic; rendiment 0.001 kg

**mt16pdg012b** U Brida de plàstic, per a lligat de barres corrugades de fibra de vidre
Dades tècniques: Cost energètic 0.184 MJ; Emissió de CO2 0.009 kg; Codi LER 17 02 03; Massa de l'element 0.0019 kg; Volum 0.000003 m3

**mt08aaa010a** m³ Aigua
Dades tècniques: Cost energètic 60.000 MJ; Emissió de CO2 30.000 kg

**mt01arg010a** m³ Àrid silici de trituració, de 2 a 5 mm de diàmetre
Dades tècniques: Cost energètic 146.250 MJ; Emissió de CO2 7.800 kg; Codi LER 01 04 08; Massa de l'element 1950 kg; Volum 1.3 m3
