# Full exterior de mur Trombe, de fusteria d'alumini

- Propietat de l'arxiu: CYPE Ingenieros S.A.
- Format: FIEBDC-3/2016
- Programa: Generador de preus de la construcció. CYPE Ingenieros, S.A.
- Data: 13/06/2024
- Divisa: EUR
- Costos indirectes: 3 %
- IVA: 21 %

## F Façanes i particions

### FN Murs bioclimàtics

#### FNR Full exterior de mur Trombe

**FNR010** m² Full exterior de mur Trombe, de fusteria d'alumini.
Full exterior de mur Trombe, de fusteria d'alumini, acabat anoditzat natural, compost per un entramat en forma de retícula amb una separació entre muntants de 150 cm i una distància entre eixos de forjat de 300 cm, comprenent tres divisions entre plantes; muntants de 175x52 mm, travessers de 70,5x52 mm i perfil bastidor sense trencament de pont tèrmic. Inclús ancoratges d'acer per a la fixació dels muntants al mur i xapa d'alumini per a la realització dels acabats.
Criteri de valoració econòmica: El preu no inclou l'envidriament. El preu no inclou les reixetes de ventilació.
Inclou: Preparació de les bases de fixació per rebre els sistemes d'ancoratge del mur. Replanteig dels eixos primaris de l'entramat. Presentació i subjecció prèvia a l'estructura de l'edifici dels eixos primaris de l'entramat. Alineació, aplomat i anivellació dels perfils primaris. Subjecció definitiva de l'entramat primari. Preparació del sistema de recepció de l'entramat secundari. Alineació, aplomat i anivellació dels perfils secundaris. Subjecció definitiva de l'entramat secundari.
Criteri d'amidament de projecte: Superfície mesurada segons documentació gràfica de Projecte.
Criteri de mesura d'obra: Es mesurarà la superfície realment executada segons especificacions de Projecte.

| Codi | Ut | Descripció | Rendiment | Preu | Import |
|---|---|---|---|---|---|
| mt25tro010g | m | Muntant d'alumini, de 105x52 mm (Ix= 277,80 cm4), acabat anoditzat, inclús junt central d'estanquitat i juntes interiors de muntant, proveït de canal de desguàs i ventilació. (material) | 0.667 | 48.11 | 32.089 |
| mt25tro020a | m | Travesser d'alumini, de 55x52 mm (Iy = 19,04 cm4), acabat anoditzat, inclús junt central d'estanquitat i juntes interiors de travesser, proveït de canal de desguàs i ventilació. (material) | 1.333 | 25.75 | 34.325 |
| mt25tro030a | m | Perfil bastidor d'alumini, acabat anoditzat, inclús perfil anoditzat especial per l'enganxament del vidre, de fins 32 mm d'espessor, i junt exterior del full. (material) | 3.333 | 10.4 | 34.663 |
| mt25tro100a | U | Repercussió, per m², d'accessoris per a full exterior de mur Trombe, elements d'ancoratge i subjecció i rematades a obra. (material) | 1 | 20.63 | 20.630 |
| mo018 | h | Oficial 1ª serraller. (mà d'obra) | 0.48 | 28.86 | 13.853 |
| mo059 | h | Ajudant serraller. (mà d'obra) | 0.959 | 25.36 | 24.320 |
| mo011 | h | Oficial 1ª muntador. (mà d'obra) | 0.36 | 29.34 | 10.562 |
| mo080 | h | Ajudant muntador. (mà d'obra) | 0.719 | 25.28 | 18.176 |
| % | % | Costos directes complementaris | 2 % | 188.618 | 3.772 |
|  |  | Costos directes |  |  | 192.390 |

Residus:
- col·locació: mt25tro100a; factor de residu 0.006

## Recursos

**mt25tro010g** m Muntant d'alumini
Dades tècniques: Cost energètic 441.409 MJ; Emissió de CO2 33.031 kg
Residus:
- embalatge: re150101 Envasos de paper i cartró. (component de residu); rendiment 0.013 kg; Codi LER 15 01 01; Massa de l'element 1 kg; Volum 0.001333 m3
- embalatge: re170201 Fusta. (component de residu); rendiment 0.007 kg; Codi LER 17 02 01; Massa de l'element 1 kg; Volum 0.000909 m3
- embalatge: re170203 Plàstic. (component de residu); rendiment 0.009 kg; Codi LER 17 02 03; Massa de l'element 1 kg; Volum 0.001667 m3
- embalatge: re170604 Materials d'aïllament diferents dels especificats en els codis 17 06 01 i 17 06 03. (component de residu); rendiment 0.002 kg; Codi LER 17 06 04; Massa de l'element 1 kg; Volum 0.001667 m3

**mt25tro020a** m Travesser d'alumini
Dades tècniques: Cost energètic 216.939 MJ; Emissió de CO2 16.189 kg
Residus:
- embalatge: re150101 Envasos de paper i cartró; rendiment 0.013 kg
- embalatge: re170201 Fusta; rendiment 0.007 kg
- embalatge: re170203 Plàstic; rendiment 0.009 kg
- embalatge: re170604 Materials d'aïllament diferents dels especificats en els codis 17 06 01 i 17 06 03; rendiment 0.002 kg

**mt25tro030a** m Perfil bastidor d'alumini
Dades tècniques: Cost energètic 109.983 MJ; Emissió de CO2 8.169 kg
Residus:
- embalatge: re150101 Envasos de paper i cartró; rendiment 0.012 kg
- embalatge: re170201 Fusta; rendiment 0.006 kg
- embalatge: re170203 Plàstic; rendiment 0.008 kg
- embalatge: re170604 Materials d'aïllament diferents dels especificats en els codis 17 06 01 i 17 06 03; rendiment 0.001 kg

**mt25tro100a** U Repercussió, per m²
Dades tècniques: Cost energètic 20.783 MJ; Emissió de CO2 1.070 kg; Codi LER 17 04 05; Massa de l'element 1.72 kg; Volum 0.000819 m3
Residus:
- embalatge: re170203 Plàstic; rendiment 0.04 kg
