# Sistema ETICS Traditerm Ceramic "GRUPO PUMA" d'aïllament tèrmic per l'exterior de façanes. Revestiment amb peces de gres de porcellana. Col·locació en capa fina

- Propietat de l'arxiu: CYPE Ingenieros S.A.
- Format: FIEBDC-3/2016
- Programa: Generador de preus de la construcció. CYPE Ingenieros, S.A.
- Data: 06/06/2025
- Divisa: EUR
- Costos indirectes: 3 %
- IVA: 21 %

## F Façanes i particions

### FS Façanes ETICS

#### FSC Revestiment ceràmic

**FSC020** m² Sistema ETICS Traditerm Ceramic "GRUPO PUMA" d'aïllament tèrmic per l'exterior de façanes. Revestiment amb peces de gres de porcellana. Col·locació en capa fina.
Aïllament tèrmic per l'exterior de façanes, de fàbrica ceràmica, de maó silicocalcari o de bloc de formigó, amb el sistema Traditerm Ceramic "GRUPO PUMA", amb DIT núm. 605, compost per: panell rígid de poliestirè expandit, Traditerm Panel EPS "GRUPO PUMA", segons UNE-EN 13163, de superfície llisa i mecanitzat lateral recte, de color blanc, de 60 mm d'espessor, fixat al suport amb morter Traditerm "GRUPO PUMA", aplicat manualment i fixacions mecàniques amb tac d'expansió de polietilè amb clau d'acer Traditerm H1 "GRUPO PUMA"; dues capes de regularització, cadascuna d'elles composta per morter Traditerm "GRUPO PUMA", aplicat manualment, armat amb malla de fibra de vidre, antiàlcalis, Traditerm "GRUPO PUMA", de 5x4 mm de llum de malla, de 0,6 mm d'espessor i de 160 g/m² de massa superficial, intercalant entre ambdues una capa del mateix morter per millorar l'adherència, aplicada amb plana dentada; fixació mecànica de la malla de fibra de vidre al suport amb tac d'expansió de polietilè amb clau d'acer Traditerm H1 "GRUPO PUMA". Revestiment amb peces de gres porcellànic esmaltat, acabat polit, de 200x200x10 mm, gamma mitja, capacitat d'absorció d'aigua E<0,5%, grup BIa, segons UNE-EN 14411. COL·LOCACIÓ: en capa fina i mitjançant doble encolat amb adhesiu cimentós millorat, C2 TE S2, segons UNE-EN 12004, altament deformable, amb lliscament reduït i temps obert ampliat Traditerm Ceramic "GRUPO PUMA". REJUNTAT: amb morter de junts cimentós millorat, amb absorció d'aigua reduïda i resistència elevada a l'abrasió, Morcemcolor Plus Flexible "GRUPO PUMA" tipus CG 2 W A, color Blanco, en junts de 3 mm d'espessor. Inclús creuetes de PVC, perfils d'arrencada Traditerm "GRUPO PUMA", d'alumini, perfils per a formació de goterons Traditerm "GRUPO PUMA", de PVC amb malla, perfils de cantó Traditerm "GRUPO PUMA", de PVC amb malla, massilla segelladora monocomponent Pumalastic-Ms "GRUPO PUMA" i cordó d'escuma de polietilè expandit de cel·les tancades per a segellat de junts, minves i ruptures.
Criteri de valoració econòmica: El preu inclou l'execució de les rematades en els trobaments amb paraments, revestiments o altres elements rebuts en la seva superfície.
Inclou: Preparació de la superfície suport. Col·locació de la malla d'arrancada. Col·locació del perfil d'arrencada. Tall i preparació de l'aïllament. Col·locació de l'aïllament sobre el parament. Escatat de tota la superfície. Col·locació de la resta de perfils. Resolució dels punts singulars. Aplicació del morter base i col·locació de la malla de fibra de vidre en la capa de regularització. Replanteig dels nivells, de la disposició de peces i dels junts. Tall i encaixonat de les peces. Preparació i aplicació del material de col·locació. Formació de juntes de moviment. Col·locació de les peces. Rejuntat. Segellat de junts. Eliminació i neteja del material sobrant. Neteja final de la façana.
Criteri d'amidament de projecte: Superfície mesurada segons documentació gràfica de Projecte, deduint els buits de superfície major de 1 m², afegint a canvi la superfície de la part interior del buit, corresponent al desenvolupament de brancals i llindes.
Criteri de mesura d'obra: Es mesurarà la superfície realment executada segons especificacions de Projecte, deduint els buits de superfície major de 1 m², afegint a canvi la superfície de la part interior del buit, corresponent al desenvolupament de brancals i llindes.

| Codi | Ut | Descripció | Rendiment | Preu | Import |
|---|---|---|---|---|---|
| mt28mop080x | m | Perfil d'arrencada Traditerm "GRUPO PUMA" d'alumini, de 60 mm d'amplada, amb goteró, per anivellació i suport dels panells aïllants dels sistemes d'aïllament tèrmic per l'exterior sobre la línia de sòcol; inclús kit de fixació per a perfil. (material) | 0.17 | 5.99 | 1.018 |
| mt28mop030ha | kg | Morter tipus GP W2, segons UNE-EN 998-1 Traditerm "GRUPO PUMA", impermeable a l'aigua de pluja, permeable al vapor d'aigua i no propagador de la flama, per a aplicar amb llana, per adherir els panells aïllants i com capa base, previ pastat amb aigua. (material) | 13.5 | 0.77 | 10.395 |
| mt16pep010dd | m² | Panell rígid de poliestirè expandit, Traditerm Panel EPS "GRUPO PUMA", segons UNE-EN 13163, de superfície llisa i mecanitzat lateral recte, de color blanc, de 60 mm d'espessor, amb resistència a l'envelliment i permeable al vapor d'aigua, resistència tèrmica 1,58 m²K/W, conductivitat tèrmica 0,038 W/(mK), Euroclasse E de reacció al foc segons UNE-EN 13501-1. (material) | 1.05 | 4.76 | 4.998 |
| mt16pep110x | U | Tac d'expansió de polietilè Traditerm H1 "GRUPO PUMA", de 115 mm de longitud, amb clau d'acer, per fixació de plaques aïllants. (material) | 10 | 0.43 | 4.300 |
| mt28mop050e | m² | Malla de fibra de vidre, antiàlcalis, Traditerm "GRUPO PUMA", de 5x4 mm de llum de malla, de 0,6 mm d'espessor, de 160 g/m² de massa superficial i de 1,1x50 m, per armar morters. (material) | 2.2 | 1.69 | 3.718 |
| mt28mop090b | m | Perfil de PVC amb malla de fibra de vidre antiàlcalis, Traditerm "GRUPO PUMA", per a formació de goterons. (material) | 0.17 | 5.2 | 0.884 |
| mt28mop070d | m | Perfil de cantonada Traditerm "GRUPO PUMA" de PVC amb malla, per a reforç de cantells. (material) | 0.3 | 1.43 | 0.429 |
| mt09mcp007c | kg | Adhesiu cimentós millorat, C2 TE S2, segons UNE-EN 12004, altament deformable, amb lliscament reduït i temps obert ampliat Traditerm Ceramic "GRUPO PUMA", color blanc, de dos components, a base de conglomerants minerals, àrids seleccionats i resines en dispersió, per a la col·locació en capa fina de peces ceràmiques, en revestiments exteriors, especialment en façanes. (material) | 6.5 | 2.33 | 15.145 |
| mt19abp100ecba | m² | Peces de gres porcellànic esmaltat, acabat polit, de 200x200x10 mm, gamma mitja, capacitat d'absorció d'aigua E<0,5%, grup BIa, segons UNE-EN 14411. (material) | 1.05 | 33.07 | 34.724 |
| mt09mcp020ga | kg | Morter de junts cimentós millorat, amb absorció d'aigua reduïda i resistència elevada a l'abrasió, Morcemcolor Plus Flexible "GRUPO PUMA", tipus CG2 W A, segons UNE-EN 13888, color Blanco, per junts de 2 a 15 mm, a base de ciment d'alta resistència, àrids seleccionats, additius especials i pigments, amb efecte antifloridura, antiverdet i preventiu de les eflorescències, hidrorepel·lent, especial per a rejuntat de tot tipus de peces ceràmiques i pedres naturals en zones de proliferació de microorganismes. (material) | 0.5 | 1.75 | 0.875 |
| mt18acc100a | U | Kit de creuetes de PVC per garantir un gruix dels junts entre peces d'entre 1 i 20 mm, en revestiments i paviments ceràmics. (material) | 0.35 | 2.4 | 0.840 |
| mt15bas010a | m | Cordó de polietilè expandit de cel·les tancades, de secció circular de 6 mm de diàmetre, per al replè de fons de junt. (material) | 0.17 | 0.06 | 0.010 |
| mt15igp101a | U | Cartutx de massilla monocomponent a base de polímers híbrids, Pumalastic-Ms "GRUPO PUMA", de 290 cm³, amb duresa Shore A aproximada de 40, segons UNE-EN ISO 868 i elongació a ruptura >= 550%, segons UNE-EN ISO 8339. (material) | 0.02 | 8.1 | 0.162 |
| mo054 | h | Oficial 1ª muntador d'aïllaments. (mà d'obra) | 0.12 | 30.63 | 3.676 |
| mo101 | h | Ajudant muntador d'aïllaments. (mà d'obra) | 0.12 | 26.39 | 3.167 |
| mo024 | h | Oficial 1ª enrajolador. (mà d'obra) | 1.679 | 29.67 | 49.816 |
| mo062 | h | Ajudant enrajolador. (mà d'obra) | 1.199 | 26.39 | 31.642 |
| % | % | Costos directes complementaris | 2 % | 165.799 | 3.316 |
|  |  | Costos directes |  |  | 169.115 |

Residus:
- col·locació: mt28mop080x; factor de residu 0.048
- col·locació: mt28mop030ha; factor de residu 0.07
- col·locació: mt16pep010dd; factor de residu 0.048
- col·locació: mt28mop050e; factor de residu 0.055
- col·locació: mt28mop090b Perfil de PVC amb malla de fibra de vidre antiàlcalis, Traditerm "GRUPO PUMA", per a formació de goterons; factor de residu 0.048
- col·locació: mt28mop070d Perfil de cantonada Traditerm "GRUPO PUMA" de PVC amb malla, per a reforç de cantells; factor de residu 0.048
- col·locació: mt09mcp007c; factor de residu 0.060551
- col·locació: mt19abp100ecba; factor de residu 0.0301055
- col·locació: mt09mcp020ga; factor de residu 0.07
- col·locació: mt15bas010a Cordó de polietilè expandit de cel·les tancades, de secció circular de 6 mm de diàmetre, per al replè de fons de junt; factor de residu 0.044
- col·locació: mt15igp101a; factor de residu 0.06

## Recursos

**mt28mop080x** m Perfil d'arrencada Traditerm "GRUPO PUMA" d'alumini
Dades tècniques: Cost energètic 45.264 MJ; Emissió de CO2 3.320 kg; Codi LER 17 04 02; Massa de l'element 0.4 kg; Volum 0.000267 m3
Residus:
- embalatge: re170203 Plàstic. (component de residu); rendiment 0.005 kg; Codi LER 17 02 03; Massa de l'element 1 kg; Volum 0.001667 m3

**mt28mop030ha** kg Morter tipus GP W2
Dades tècniques: Cost energètic 2.251 MJ; Emissió de CO2 0.184 kg; Codi LER 17 09 04; Massa de l'element 1 kg; Volum 0.000667 m3
Residus:
- embalatge: re170203 Plàstic; rendiment 0.003 kg

**mt16pep010dd** m² Panell rígid de poliestirè expandit
Dades tècniques: Cost energètic 114.897 MJ; Emissió de CO2 4.015 kg; Codi LER 17 06 04; Massa de l'element 1.2 kg; Volum 0.002 m3
Residus:
- embalatge: re170203 Plàstic; rendiment 0.024 kg

**mt16pep110x** U Tac d'expansió de polietilè Traditerm H1 "GRUPO PUMA"
Dades tècniques: Cost energètic 7.334 MJ; Emissió de CO2 0.428 kg
Residus:
- embalatge: re150101 Envasos de paper i cartró. (component de residu); rendiment 0.09 kg; Codi LER 15 01 01; Massa de l'element 1 kg; Volum 0.001333 m3
- embalatge: re170203 Plàstic; rendiment 0.045 kg

**mt28mop050e** m² Malla de fibra de vidre
Dades tècniques: Cost energètic 13.504 MJ; Emissió de CO2 0.664 kg; Codi LER 17 02 03; Massa de l'element 0.16 kg; Volum 0.000267 m3
Residus:
- embalatge: re170203 Plàstic; rendiment 0.024 kg

**mt28mop090b** m Perfil de PVC amb malla de fibra de vidre antiàlcalis, Traditerm "GRUPO PUMA", per a formació de goterons
Dades tècniques: Cost energètic 11.900 MJ; Emissió de CO2 0.855 kg; Codi LER 17 02 03; Massa de l'element 0.2 kg; Volum 0.000333 m3
Residus:
- embalatge: re170203 Plàstic; rendiment 0.005 kg

**mt28mop070d** m Perfil de cantonada Traditerm "GRUPO PUMA" de PVC amb malla, per a reforç de cantells
Dades tècniques: Cost energètic 11.900 MJ; Emissió de CO2 0.855 kg; Codi LER 17 02 03; Massa de l'element 0.2 kg; Volum 0.000333 m3
Residus:
- embalatge: re170203 Plàstic; rendiment 0.005 kg

**mt09mcp007c** kg Adhesiu cimentós millorat
Dades tècniques: Cost energètic 3.871 MJ; Emissió de CO2 0.344 kg; Codi LER 17 09 04; Massa de l'element 1 kg; Volum 0.000667 m3
Residus:
- embalatge: re170203 Plàstic; rendiment 0.003 kg

**mt19abp100ecba** m² Peces de gres porcellànic esmaltat
Dades tècniques: Cost energètic 269.494 MJ; Emissió de CO2 13.224 kg; Codi LER 17 01 03; Massa de l'element 23 kg; Volum 0.0184 m3
Residus:
- embalatge: re150101 Envasos de paper i cartró; rendiment 0.19 kg
- embalatge: re170201 Fusta. (component de residu); rendiment 0.026 kg; Codi LER 17 02 01; Massa de l'element 1 kg; Volum 0.000909 m3

**mt09mcp020ga** kg Morter de junts cimentós millorat
Dades tècniques: Cost energètic 7.725 MJ; Emissió de CO2 0.576 kg; Codi LER 17 09 04; Massa de l'element 1 kg; Volum 0.000667 m3
Residus:
- embalatge: re150101 Envasos de paper i cartró; rendiment 0.02 kg
- embalatge: re170201 Fusta; rendiment 0.005 kg
- embalatge: re170203 Plàstic; rendiment 0.008 kg

**mt15bas010a** m Cordó de polietilè expandit de cel·les tancades, de secció circular de 6 mm de diàmetre, per al replè de fons de junt
Dades tècniques: Cost energètic 9.134 MJ; Emissió de CO2 0.057 kg; Codi LER 17 02 03; Massa de l'element 0.027 kg; Volum 0.000045 m3
Residus:
- embalatge: re170201 Fusta; rendiment 0.04 kg

**mt15igp101a** U Cartutx de massilla monocomponent a base de polímers híbrids
Dades tècniques: Cost energètic 63.323 MJ; Emissió de CO2 3.085 kg; Codi LER 17 09 04; Massa de l'element 0.372 kg; Volum 0.000248 m3
Residus:
- embalatge: re170203 Plàstic; rendiment 0.1 kg
