# Peça d'acabat d'acer galvanitzat

- Propietat de l'arxiu: CYPE Ingenieros S.A.
- Format: FIEBDC-3/2016
- Programa: Generador de preus de la construcció. CYPE Ingenieros, S.A.
- Data: 06/06/2025
- Divisa: EUR
- Costos indirectes: 3 %
- IVA: 21 %

## H Acabaments i ajudes

### HR Acabats de façana

#### HRA D'acer galvanitzat

**HRA100** m Peça d'acabat d'acer galvanitzat.
Peça d'acabament de xapa plegada d'acer galvanitzat, espessor 0,8 mm, desenvolupament 400 mm i 4 plecs; fixació amb cargols autotaladrants d'acer galvanitzat, i segellat dels junts entre peces i, si s'escau, de les unions amb els murs amb segellador adhesiu monocomponent.
Inclou: Replanteig de les peces. Tall de les peces. Col·locació, aplomat, anivellació i alineació. Resolució de trobades i de punts singulars. Segellat de juntes i neteja.
Criteri d'amidament de projecte: Longitud mesurada segons documentació gràfica de Projecte.
Criteri de mesura d'obra: Es mesurarà la longitud realment executada segons especificacions de Projecte.

| Codi | Ut | Descripció | Rendiment | Preu | Import |
|---|---|---|---|---|---|
| mt12www050 | U | Cargol autoforadant d'acer galvanitzat. (material) | 4 | 0.05 | 0.200 |
| mt20rca010ho | m | Peça d'acabament de xapa plegada d'acer galvanitzat, espessor 0,8 mm, desenvolupament 400 mm i 4 plecs. (material) | 1 | 6.67 | 6.670 |
| mt22www010d | U | Cartutx de 290 ml de segellador adhesiu monocomponent, neutre, superelàstic, a base de polímer MS, color transparent, amb resistència a la intempèrie i als raigs UV i elongació fins a ruptura 750%. (material) | 0.2 | 5.29 | 1.058 |
| mo018 | h | Oficial 1ª serraller. (mà d'obra) | 0.18 | 30.13 | 5.423 |
| mo059 | h | Ajudant serraller. (mà d'obra) | 0.18 | 26.48 | 4.766 |
| % | % | Costos directes complementaris | 2 % | 18.117 | 0.362 |
|  |  | Costos directes |  |  | 18.479 |

Residus:
- col·locació: mt12www050 Cargol autoforadant d'acer galvanitzat; factor de residu 0.0052381
- col·locació: mt20rca010ho Peça d'acabament de xapa plegada d'acer galvanitzat, espessor 0,8 mm, desenvolupament 400 mm i 4 plecs; factor de residu 0.00530008
- col·locació: mt22www010d; factor de residu 0.06

## Recursos

**mt12www050** U Cargol autoforadant d'acer galvanitzat
Dades tècniques: Cost energètic 0.053 MJ; Emissió de CO2 0.006 kg; Codi LER 17 04 05; Massa de l'element 0.0021 kg
Residus:
- embalatge: re150101 Envasos de paper i cartró. (component de residu); rendiment 0.001 kg; Codi LER 15 01 01; Massa de l'element 1 kg; Volum 0.001333 m3

**mt20rca010ho** m Peça d'acabament de xapa plegada d'acer galvanitzat, espessor 0,8 mm, desenvolupament 400 mm i 4 plecs
Dades tècniques: Cost energètic 63.425 MJ; Emissió de CO2 6.428 kg; Codi LER 17 04 05; Massa de l'element 2.496 kg; Volum 0.001189 m3
Residus:
- embalatge: re170203 Plàstic. (component de residu); rendiment 0.008 kg; Codi LER 17 02 03; Massa de l'element 1 kg; Volum 0.001667 m3

**mt22www010d** U Cartutx de 290 ml de segellador adhesiu monocomponent
Dades tècniques: Cost energètic 70.388 MJ; Emissió de CO2 3.428 kg; Codi LER 17 09 04; Massa de l'element 0.421 kg; Volum 0.000281 m3
Residus:
- embalatge: re170203 Plàstic; rendiment 0.1 kg
