# Escopidor ceràmic

- Propietat de l'arxiu: CYPE Ingenieros S.A.
- Format: FIEBDC-3/2016
- Programa: Generador de preus de la construcció. CYPE Ingenieros, S.A.
- Data: 13/06/2024
- Divisa: EUR
- Costos indirectes: 3 %
- IVA: 21 %

## H Acabaments i ajudes

### HR Acabats de façana

#### HRC Ceràmics

**HRC030** m Escopidor ceràmic.
Escopidor ceràmic de rajoleta catalana, acabat vidriat, en peces de 14x28x1,2 cm, amb goteró, encastat en els brancals; rebut amb morter de ciment, industrial, amb additiu hidròfug, M-10; i rejuntat entre peces i de les unions amb els murs amb morter de junts cimentós amb absorció d'aigua reduïda, CG2, per a junts entre 3 i 15 mm.
Inclou: Replanteig de les peces. Tall de les peces. Preparació i regularització del suport. Col·locació amb morter de les peces. Segellat de juntes i neteja.
Criteri d'amidament de projecte: Longitud del ample del buit, amidada segons documentació gràfica de Projecte, incrementada en 5 cm a cada costat.
Criteri de mesura d'obra: Es mesurarà la longitud realment executada segons especificacions de Projecte, incloent els encastaments en els brancals.

| Codi | Ut | Descripció | Rendiment | Preu | Import |
|---|---|---|---|---|---|
| mt08aaa010a | m³ | Aigua. (material) | 0.006 | 1.5 | 0.009 |
| mt09mif010ka | t | Morter industrial per a obra de paleta, de ciment, color gris, amb additiu hidròfug, categoria M-10 (resistència a compressió 10 N/mm²), subministrat en sacs, segons UNE-EN 998-2. (material) | 0.013 | 65.98 | 0.858 |
| mt20vce020l | m | Escopidor ceràmic de rajoleta catalana, acabat vidriat, en peces de 14x28x1,2 cm, amb goteró. (material) | 1.05 | 9.62 | 10.101 |
| mt09mcr070a | kg | Morter de junts cimentós amb resistència elevada a l'abrasió i absorció d'aigua reduïda, CG2, per a junta oberta entre 3 i 15 mm, segons UNE-EN 13888. (material) | 0.15 | 0.99 | 0.149 |
| mo020 | h | Oficial 1ª construcció. (mà d'obra) | 0.3 | 28.42 | 8.526 |
| mo113 | h | Peó ordinari construcció. (mà d'obra) | 0.342 | 23.81 | 8.143 |
| % | % | Costos directes complementaris | 2 % | 27.786 | 0.556 |
|  |  | Costos directes |  |  | 28.342 |

Residus:
- col·locació: mt09mif010ka; factor de residu 0.0189
- col·locació: mt20vce020l Escopidor ceràmic de rajoleta catalana, acabat vidriat, en peces de 14x28x1,2 cm, amb goteró; factor de residu 0.0385
- col·locació: mt09mcr070a; factor de residu 0.07

## Recursos

**mt08aaa010a** m³ Aigua
Dades tècniques: Cost energètic 60.000 MJ; Emissió de CO2 30.000 kg

**mt09mif010ka** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt20vce020l** m Escopidor ceràmic de rajoleta catalana, acabat vidriat, en peces de 14x28x1,2 cm, amb goteró
Dades tècniques: Cost energètic 47.322 MJ; Emissió de CO2 2.989 kg; Codi LER 17 01 03; Massa de l'element 5.6 kg; Volum 0.00448 m3
Residus:
- embalatge: re150101 Envasos de paper i cartró; rendiment 0.034 kg
- embalatge: re170201 Fusta; rendiment 0.004 kg

**mt09mcr070a** kg Morter de junts cimentós amb resistència elevada a l'abrasió i absorció d'aigua reduïda
Dades tècniques: Cost energètic 7.725 MJ; Emissió de CO2 0.576 kg; Codi LER 17 09 04; Massa de l'element 1 kg; Volum 0.000667 m3
Residus:
- embalatge: re150101 Envasos de paper i cartró; rendiment 0.02 kg
- embalatge: re170201 Fusta; rendiment 0.005 kg
- embalatge: re170203 Plàstic; rendiment 0.008 kg
