# Escopidor d'acer prelacat

- Propietat de l'arxiu: CYPE Ingenieros S.A.
- Format: FIEBDC-3/2016
- Programa: Generador de preus de la construcció. CYPE Ingenieros, S.A.
- Data: 13/06/2024
- Divisa: EUR
- Costos indirectes: 3 %
- IVA: 21 %

## H Acabaments i ajudes

### HR Acabats de façana

#### HRR D'acer prelacat

**HRR030** m Escopidor d'acer prelacat.
Escopidor de xapa plegada d'acer prelacat, espessor 1 mm, desenvolupament 400 mm i 5 plecs, amb goteró, encastat en els brancals; col·locació amb adhesiu bituminós d'aplicació en fred; i segellat dels junts entre peces i de les unions amb els murs amb segellador adhesiu monocomponent.
Inclou: Replanteig de les peces. Tall de les peces. Preparació i regularització del suport. Col·locació i fixació de les peces metàl·liques, anivellades i aplomades. Segellat de juntes i neteja.
Criteri d'amidament de projecte: Longitud del ample del buit, amidada segons documentació gràfica de Projecte, incrementada en 5 cm a cada costat.
Criteri de mesura d'obra: Es mesurarà la longitud realment executada segons especificacions de Projecte, incloent els encastaments en els brancals.

| Codi | Ut | Descripció | Rendiment | Preu | Import |
|---|---|---|---|---|---|
| mt20wwr010 | kg | Adhesiu bituminós d'aplicació en fred, per a xapes metàl·liques. (material) | 0.4 | 6.08 | 2.432 |
| mt20vme030k | m | Escopidor de xapa plegada d'acer prelacat, espessor 1 mm, desenvolupament 400 mm i 5 plecs, amb goteró. (material) | 1 | 5.24 | 5.240 |
| mt22www010d | U | Cartutx de 290 ml de segellador adhesiu monocomponent, neutre, superelàstic, a base de polímer MS, color transparent, amb resistència a la intempèrie i als raigs UV i elongació fins a ruptura 750%. (material) | 0.2 | 5.29 | 1.058 |
| mo020 | h | Oficial 1ª construcció. (mà d'obra) | 0.192 | 28.42 | 5.457 |
| mo113 | h | Peó ordinari construcció. (mà d'obra) | 0.096 | 23.81 | 2.286 |
| % | % | Costos directes complementaris | 2 % | 16.473 | 0.329 |
|  |  | Costos directes |  |  | 16.802 |

Residus:
- col·locació: mt20wwr010 Adhesiu bituminós d'aplicació en fred, per a xapes metàl·liques; factor de residu 0.07
- col·locació: mt20vme030k Escopidor de xapa plegada d'acer prelacat, espessor 1 mm, desenvolupament 400 mm i 5 plecs, amb goteró; factor de residu 0.006
- col·locació: mt22www010d; factor de residu 0.06

## Recursos

**mt20wwr010** kg Adhesiu bituminós d'aplicació en fred, per a xapes metàl·liques
Dades tècniques: Cost energètic 56.035 MJ; Emissió de CO2 0.662 kg; Codi LER 17 03 02; Massa de l'element 1 kg; Volum 0.001 m3
Residus:
- embalatge: re170203 Plàstic. (component de residu); rendiment 0.04 kg; Codi LER 17 02 03; Massa de l'element 1 kg; Volum 0.001667 m3

**mt20vme030k** m Escopidor de xapa plegada d'acer prelacat, espessor 1 mm, desenvolupament 400 mm i 5 plecs, amb goteró
Dades tècniques: Cost energètic 31.445 MJ; Emissió de CO2 1.630 kg; Codi LER 17 04 05; Massa de l'element 3.12 kg; Volum 0.001486 m3
Residus:
- embalatge: re170203 Plàstic; rendiment 0.008 kg

**mt22www010d** U Cartutx de 290 ml de segellador adhesiu monocomponent
Dades tècniques: Cost energètic 70.388 MJ; Emissió de CO2 3.428 kg; Codi LER 17 09 04; Massa de l'element 0.421 kg; Volum 0.000281 m3
Residus:
- embalatge: re170203 Plàstic; rendiment 0.1 kg
