# Segellat de junt en ambients humits

- Propietat de l'arxiu: CYPE Ingenieros S.A.
- Format: FIEBDC-3/2016
- Programa: Generador de preus de la construcció. CYPE Ingenieros, S.A.
- Data: 01/10/2024
- Divisa: EUR
- Costos indirectes: 3 %
- IVA: 21 %

## H Acabaments i ajudes

### HS Segellats

#### HSH Locals humits

**HSH010** m Segellat de junt en ambients humits.
Segellat de junt en ambients humits, en aparells sanitaris, de 10 mm d'amplada i 10 mm de profunditat, amb silicona acètica monocomponent, antifloridura, color blanc.
Inclou: Preparació i neteja del junt. Segellat. Acabaments. Neteja final.
Criteri d'amidament de projecte: Longitud mesurada segons documentació gràfica de Projecte.
Criteri de mesura d'obra: Es mesurarà la longitud realment executada segons especificacions de Projecte.

| Codi | Ut | Descripció | Rendiment | Preu | Import |
|---|---|---|---|---|---|
| mt15sja025a | U | Cartutx de silicona acètica monocomponent, antifloridura, color blanc, de 310 ml. (material) | 0.333 | 7.39 | 2.461 |
| mo113 | h | Peó ordinari construcció. (mà d'obra) | 0.072 | 23.81 | 1.714 |
| % | % | Costos directes complementaris | 2 % | 4.175 | 0.084 |
|  |  | Costos directes |  |  | 4.259 |

Residus:
- col·locació: mt15sja025a Cartutx de silicona acètica monocomponent, antifloridura, color blanc, de 310 ml; factor de residu 0.06

## Recursos

**mt15sja025a** U Cartutx de silicona acètica monocomponent, antifloridura, color blanc, de 310 ml
Dades tècniques: Cost energètic 87.088 MJ; Emissió de CO2 3.667 kg; Codi LER 17 09 04; Massa de l'element 0.45 kg; Volum 0.0003 m3
Residus:
- embalatge: re170203 Plàstic. (component de residu); rendiment 0.1 kg; Codi LER 17 02 03; Massa de l'element 1 kg; Volum 0.001667 m3
