# Repartidor

- Propietat de l'arxiu: CYPE Ingenieros S.A.
- Format: FIEBDC-3/2016
- Programa: Generador de preus de la construcció. CYPE Ingenieros, S.A.
- Data: 13/06/2024
- Divisa: EUR
- Costos indirectes: 3 %
- IVA: 21 %

## I Instal·lacions

### IA Audiovisuals

#### IAA Xarxa de cables coaxials

**IAA115** U Repartidor.
Repartidor de 5-2400 MHz de 5 sortides amb punt d'accés a usuari (PAU), de 120x60x16 mm, 10,5 dB de pèrdues d'inserció a 862 MHz i 15 dB de pèrdues d'inserció a 2150 MHz.
Inclou: Col·locació. Connexionat i comprovació del seu correcte funcionament.
Criteri d'amidament de projecte: Nombre d'unitats previstes, segons documentació gràfica de Projecte.
Criteri de mesura d'obra: Es mesurarà el nombre d'unitats realment executades segons especificacions de Projecte.

| Codi | Ut | Descripció | Rendiment | Preu | Import |
|---|---|---|---|---|---|
| mt40irt026y | U | Repartidor de 5-2400 MHz de 5 sortides amb punt d'accés a usuari (PAU), de 120x60x16 mm, 10,5 dB de pèrdues d'inserció a 862 MHz i 15 dB de pèrdues d'inserció a 2150 MHz, amb connectors tipus "F". (material) | 1 | 6.74 | 6.740 |
| mo001 | h | Oficial 1ª instal·lador de telecomunicacions. (mà d'obra) | 0.12 | 29.34 | 3.521 |
| mo056 | h | Ajudant instal·lador de telecomunicacions. (mà d'obra) | 0.12 | 25.25 | 3.030 |
| % | % | Costos directes complementaris | 2 % | 13.291 | 0.266 |
|  |  | Costos directes |  |  | 13.557 |
