# Amplificador de màstil

- Propietat de l'arxiu: CYPE Ingenieros S.A.
- Format: FIEBDC-3/2016
- Programa: Generador de preus de la construcció. CYPE Ingenieros, S.A.
- Data: 01/10/2024
- Divisa: EUR
- Costos indirectes: 3 %
- IVA: 21 %

## I Instal·lacions

### IA Audiovisuals

#### IAA Xarxa de cables coaxials

**IAA039** U Amplificador de màstil.
Amplificador de màstil, de 3 entrades, BI/FM/BIII-UHF-FI, de 35 dB de guany màxim. Inclús connectors tipus "F", font d'alimentació, càrrega resistiva i quants accessoris siguin necessaris per a la seva correcta instal·lació.
Inclou: Muntatge, connexionat i comprovació del seu correcte funcionament.
Criteri d'amidament de projecte: Nombre d'unitats previstes, segons documentació gràfica de Projecte.
Criteri de mesura d'obra: Es mesurarà el nombre d'unitats realment executades segons especificacions de Projecte.

| Codi | Ut | Descripció | Rendiment | Preu | Import |
|---|---|---|---|---|---|
| mt40eaf011b | U | Amplificador de màstil, de 3 entrades, BI/FM/BIII-UHF-FI, de 35 dB de guany màxim, amb caixa de protecció de ABS, inclús connectors tipus "F". (material) | 1 | 36.28 | 36.280 |
| mt40eaf040d | U | Font d'alimentació, d'una sortida, de 250 mA d'intensitat màxima a 18 Vcc de tensió. (material) | 1 | 28.37 | 28.370 |
| mt40eaf100a | U | Càrrega resistiva de 75 Ohm, per a tanca. (material) | 1 | 2.55 | 2.550 |
| mo001 | h | Oficial 1ª instal·lador de telecomunicacions. (mà d'obra) | 0.599 | 29.34 | 17.575 |
| mo056 | h | Ajudant instal·lador de telecomunicacions. (mà d'obra) | 0.599 | 25.25 | 15.125 |
| % | % | Costos directes complementaris | 2 % | 99.900 | 1.998 |
|  |  | Costos directes |  |  | 101.898 |

## Recursos

**mt40eaf011b** U Amplificador de màstil
Dades tècniques: Cost energètic 0.133 MJ; Emissió de CO2 0.210 kg
Residus:
- embalatge: re150101 Envasos de paper i cartró. (component de residu); rendiment 0.247 kg; Codi LER 15 01 01; Massa de l'element 1 kg; Volum 0.001333 m3

**mt40eaf040d** U Font d'alimentació, d'una sortida, de 250 mA d'intensitat màxima a 18 Vcc de tensió
Dades tècniques: Cost energètic 37.587 MJ; Emissió de CO2 2.004 kg
Residus:
- embalatge: re150101 Envasos de paper i cartró; rendiment 0.032 kg

**mt40eaf100a** U Càrrega resistiva de 75 Ohm, per a tanca
Dades tècniques: Cost energètic 0.133 MJ; Emissió de CO2 0.210 kg
Residus:
- embalatge: re150101 Envasos de paper i cartró; rendiment 0.247 kg
