# Cable de xarxa de fibra òptica

- Propietat de l'arxiu: CYPE Ingenieros S.A.
- Format: FIEBDC-3/2016
- Programa: Generador de preus de la construcció. CYPE Ingenieros, S.A.
- Data: 25/01/2025
- Divisa: EUR
- Costos indirectes: 3 %
- IVA: 21 %

## I Instal·lacions

### IA Audiovisuals

#### IAO Xarxa de cables de fibra òptica

**IAO022** U Cable de xarxa de fibra òptica.
Cable de xarxa doble, de 40 m de longitud, format per dos cables dielèctrics de 1 de fibra òptica monomode G657A2 i coberta de material termoplàstic ignífug, lliure de halògens, de 3 mm de diàmetre, de baixa atenuació i alta flexibilitat, reacció al foc classe Dca-s2,d2,a2 segons UNE-EN 50575, i connector tipus SC/APC simple en cada extrem. Inclús elements de subjecció.
Inclou: Estesa de cables. Connexionat i comprovació del seu correcte funcionament.
Criteri d'amidament de projecte: Nombre d'unitats previstes, segons documentació gràfica de Projecte.
Criteri de mesura d'obra: Es mesurarà el nombre d'unitats realment executades segons especificacions de Projecte.

| Codi | Ut | Descripció | Rendiment | Preu | Import |
|---|---|---|---|---|---|
| mt40foc105f | U | Cable de xarxa doble, de 40 m de longitud, format per dos cables dielèctrics de 1 de fibra òptica monomode G657A2 i coberta de material termoplàstic ignífug, lliure de halògens, de 3 mm de diàmetre, de baixa atenuació i alta flexibilitat, reacció al foc classe Dca-s2,d2,a2 segons UNE-EN 50575, i connector tipus SC/APC simple en cada extrem. (material) | 1 | 46.73 | 46.730 |
| mo001 | h | Oficial 1ª instal·lador de telecomunicacions. (mà d'obra) | 0.27 | 30.63 | 8.270 |
| mo056 | h | Ajudant instal·lador de telecomunicacions. (mà d'obra) | 0.27 | 26.36 | 7.117 |
| % | % | Costos directes complementaris | 2 % | 62.117 | 1.242 |
|  |  | Costos directes |  |  | 63.359 |
