# Control centralitzat

- Propietat de l'arxiu: CYPE Ingenieros S.A.
- Format: FIEBDC-3/2016
- Programa: Generador de preus de la construcció. CYPE Ingenieros, S.A.
- Data: 27/05/2025
- Divisa: EUR
- Costos indirectes: 3 %
- IVA: 21 %

## I Instal·lacions

### IB Sistemes de climatització

#### IBG Sistema VRF (LG)

**IBG200** U Control centralitzat.
Control centralitzat d'instal·lacions de climatització, amb pantalla tàctil de 10", model AC Smart 5 PACS5A000 "LG", dimensions 253,2x167,7x28,9 mm, per a un màxim de 128 unitats interiors, amb funcions de control individual, per grup i global de l'arrencada i aturada, lectura d'avisos i errors, limitació de l'ús dels comandaments de control remot individuals, temperatura de consigna, velocitat del ventilador, comunicacions amb altres sistemes de control extern mitjançant port amb protocol de comunicació Modbus TCP o BACnet IP per a integració en el sistema de gestió d'edificis (BMS) i programación diaria, semanal, mensual y anual.
Criteri de valoració econòmica: El preu no inclou la canalització ni el cablejat elèctric d'alimentació.
Inclou: Replanteig. Col·locació i fixació. Col·locació i fixació dels accessoris. Connexionat.
Criteri d'amidament de projecte: Nombre d'unitats previstes, segons documentació gràfica de Projecte.
Criteri de mesura d'obra: Es mesurarà el nombre d'unitats realment executades segons especificacions de Projecte.

| Codi | Ut | Descripció | Rendiment | Preu | Import |
|---|---|---|---|---|---|
| mt42lgc048a | U | Control centralitzat d'instal·lacions de climatització, amb pantalla tàctil de 10", model AC Smart 5 PACS5A000 "LG", dimensions 253,2x167,7x28,9 mm, per a un màxim de 128 unitats interiors, amb funcions de control individual, per grup i global de l'arrencada i aturada, lectura d'avisos i errors, limitació de l'ús dels comandaments de control remot individuals, temperatura de consigna, velocitat del ventilador, comunicacions amb altres sistemes de control extern mitjançant port amb protocol de comunicació Modbus TCP o BACnet IP per a integració en el sistema de gestió d'edificis (BMS) i programación diaria, semanal, mensual y anual. (material) | 1 | 3263 | 3263.000 |
| mo005 | h | Oficial 1ª instal·lador de climatització. (mà d'obra) | 1.199 | 30.63 | 36.725 |
| mo104 | h | Ajudant instal·lador de climatització. (mà d'obra) | 1.199 | 26.36 | 31.606 |
| % | % | Costos directes complementaris | 2 % | 3331.331 | 66.627 |
|  |  | Costos directes |  |  | 3397.958 |
