# Caixa de distribució per a unitats interiors d'aire condicionat de la gamma domèstica, per a sistema VRV-IV, per a gas R-410A

- Propietat de l'arxiu: CYPE Ingenieros S.A.
- Format: FIEBDC-3/2016
- Programa: Generador de preus de la construcció. CYPE Ingenieros, S.A.
- Data: 13/06/2024
- Divisa: EUR
- Costos indirectes: 3 %
- IVA: 21 %

## I Instal·lacions

### IB Sistemes de climatització

#### IBY Sistema VRV (Daikin)

**IBY270** U Caixa de distribució per a unitats interiors d'aire condicionat de la gamma domèstica, per a sistema VRV-IV, per a gas R-410A.
Caixa de distribució per a connexió d'unitats interiors d'aire condicionat de la gamma domèstica a unitats exteriors VRV-IV+ i VRV-IV W+, model BPMKS967A3 "DAIKIN", amb vàlvula d'expansió electrònica, per a gas R-410A, nombre màxim d'unitats interiors connectables 3, dimensions 180x294x350 mm, pes 8 kg, distància màxima a la unitat interior 15 m i alimentació monofàsica (230V/50Hz). Inclús elements per a suspensió del sostre.
Criteri de valoració econòmica: El preu no inclou la canalització ni el cablejat elèctric d'alimentació.
Inclou: Replanteig. Col·locació i fixació. Connexió a les línies frigorífiques. Connexió a la xarxa elèctrica. Connexió a la xarxa de desguàs.
Criteri d'amidament de projecte: Nombre d'unitats previstes, segons documentació gràfica de Projecte.
Criteri de mesura d'obra: Es mesurarà el nombre d'unitats realment executades segons especificacions de Projecte.

| Codi | Ut | Descripció | Rendiment | Preu | Import |
|---|---|---|---|---|---|
| mt42dai607d | U | Caixa de distribució per a connexió d'unitats interiors d'aire condicionat de la gamma domèstica a unitats exteriors VRV-IV+ i VRV-IV W+, model BPMKS967A3 "DAIKIN", amb vàlvula d'expansió electrònica, per a gas R-410A, nombre màxim d'unitats interiors connectables 3, dimensions 180x294x350 mm, pes 8 kg, distància màxima a la unitat interior 15 m i alimentació monofàsica (230V/50Hz). (material) | 1 | 745 | 745.000 |
| mt42www090 | U | Kit de suports per a suspensió del sostre, format per quatre varetes roscades d'acer galvanitzat, amb els seus tacs, rosques i volanderes corresponents. (material) | 1 | 22 | 22.000 |
| mo005 | h | Oficial 1ª instal·lador de climatització. (mà d'obra) | 0.599 | 29.34 | 17.575 |
| mo104 | h | Ajudant instal·lador de climatització. (mà d'obra) | 0.599 | 25.25 | 15.125 |
| % | % | Costos directes complementaris | 2 % | 799.700 | 15.994 |
|  |  | Costos directes |  |  | 815.694 |
