# Deshumidificador de condensació

- Propietat de l'arxiu: CYPE Ingenieros S.A.
- Format: FIEBDC-3/2016
- Programa: Generador de preus de la construcció. CYPE Ingenieros, S.A.
- Data: 13/06/2024
- Divisa: EUR
- Costos indirectes: 3 %
- IVA: 21 %

## I Instal·lacions

### IC Calefacció, refrigeració, climatització i A.C.S.

#### ICF Unitats no autònomes per a climatització

**ICF100** U Deshumidificador de condensació.
Deshumidificador per a conducte, cabal d'aire nominal 3600 m³/h, pressió estàtica disponible 240 Pa, deshumidificació 162 l/24h (aire a 28°C, humitat relativa 60%), rang de funcionament de humitat relativa des de 40 fins a 100%, rang de funcionament de temperatura des de 20 fins a 38°C, alimentació trifàsica a 400 V i 50 Hz, consum elèctric 4,3 kW, nivell sonor 63 dBA, dimensions 1400x975x1010 mm, pes 190 kg, compost per unitat frigorífica completa amb compressor rotatiu i refrigerant R-407C, ventilador radial, filtres, envolupant d'acer galvanitzat acabat pintat amb pintura electrostàtica de color blanc trànsit RAL 9016 amb doble panell d'aïllament de 50 mm d'espessor, connexió d'entrada d'aire humit de 500 mm de diàmetre, connexió d'entrada d'aire exterior de 160 mm de diàmetre i connexió de sortida d'aire sec de 500 mm de diàmetre, sistema electrònic de control i panell de lectura digital d'estat. Totalment muntat, connexionat i engegat per l'empresa instal·ladora per a la comprovació del seu correcte funcionament.
Inclou: Replanteig de la unitat. Col·locació i fixació de la unitat. Connexionat amb les xarxes elèctrica i de recollida de condensats. Posada en marxa.
Criteri d'amidament de projecte: Nombre d'unitats previstes, segons documentació gràfica de Projecte.
Criteri de mesura d'obra: Es mesurarà el nombre d'unitats realment executades segons especificacions de Projecte.

| Codi | Ut | Descripció | Rendiment | Preu | Import |
|---|---|---|---|---|---|
| mt38dan060fc | U | Deshumidificador per a conducte, cabal d'aire nominal 3600 m³/h, pressió estàtica disponible 240 Pa, deshumidificació 162 l/24h (aire a 28°C, humitat relativa 60%), rang de funcionament de humitat relativa des de 40 fins a 100%, rang de funcionament de temperatura des de 20 fins a 38°C, alimentació trifàsica a 400 V i 50 Hz, consum elèctric 4,3 kW, nivell sonor 63 dBA, dimensions 1400x975x1010 mm, pes 190 kg, compost per unitat frigorífica completa amb compressor rotatiu i refrigerant R-407C, ventilador radial, filtres, envolupant d'acer galvanitzat acabat pintat amb pintura electrostàtica de color blanc trànsit RAL 9016 amb doble panell d'aïllament de 50 mm d'espessor, connexió d'entrada d'aire humit de 500 mm de diàmetre, connexió d'entrada d'aire exterior de 160 mm de diàmetre i connexió de sortida d'aire sec de 500 mm de diàmetre, sistema electrònic de control i panell de lectura digital d'estat. (material) | 1 | 11664.25 | 11664.250 |
| mo005 | h | Oficial 1ª instal·lador de climatització. (mà d'obra) | 3.597 | 29.34 | 105.536 |
| mo104 | h | Ajudant instal·lador de climatització. (mà d'obra) | 3.597 | 25.25 | 90.824 |
| % | % | Costos directes complementaris | 2 % | 11860.610 | 237.212 |
|  |  | Costos directes |  |  | 12097.822 |
