# Aerotermos

- Propietat de l'arxiu: CYPE Ingenieros S.A.
- Format: FIEBDC-3/2016
- Programa: Generador de preus de la construcció. CYPE Ingenieros, S.A.
- Data: 13/06/2024
- Divisa: EUR
- Costos indirectes: 3 %
- IVA: 21 %

## I Instal·lacions

### IC Calefacció, refrigeració, climatització i A.C.S.

#### ICF Unitats no autònomes per a climatització

**ICF110** U Aerotermos.
Aerotermos, potència calorífica 39,1 kW, cabal d'aire nominal 5200 m³/h, nivell sonor nominal 53 dBA, ventilador helicoïdal de 2 velocitats, dimensions 805x280x640 mm, alimentació elèctrica monofàsica a 230 V, pes 28 kg, amb envoltant de xapa de zinc pintada, bastidor de zinc, bateria d'aigua de tubs de coure i aletes contínues d'alumini i connexions hidràuliques laterals d'acer amb purgadors d'aire. Totalment muntat, connexionat i engegat per l'empresa instal·ladora per a la comprovació del seu correcte funcionament.
Inclou: Replanteig de la unitat. Col·locació i fixació de la unitat. Connexionat amb les xarxes de conducció d'aigua i elèctrica. Posada en marxa.
Criteri d'amidament de projecte: Nombre d'unitats previstes, segons documentació gràfica de Projecte.
Criteri de mesura d'obra: Es mesurarà el nombre d'unitats realment executades segons especificacions de Projecte.

| Codi | Ut | Descripció | Rendiment | Preu | Import |
|---|---|---|---|---|---|
| mt42tnc100ak | U | Aerotermos, potència calorífica 39,1 kW, cabal d'aire nominal 5200 m³/h, nivell sonor nominal 53 dBA, ventilador helicoïdal de 2 velocitats, dimensions 805x280x640 mm, alimentació elèctrica monofàsica a 230 V, pes 28 kg, amb envoltant de xapa de zinc pintada, bastidor de zinc, bateria d'aigua de tubs de coure i aletes contínues d'alumini i connexions hidràuliques laterals d'acer amb purgadors d'aire. (material) | 1 | 887.25 | 887.250 |
| mo005 | h | Oficial 1ª instal·lador de climatització. (mà d'obra) | 3.597 | 29.34 | 105.536 |
| mo104 | h | Ajudant instal·lador de climatització. (mà d'obra) | 3.597 | 25.25 | 90.824 |
| % | % | Costos directes complementaris | 2 % | 1083.610 | 21.672 |
|  |  | Costos directes |  |  | 1105.282 |
