# Difusor

- Propietat de l'arxiu: CYPE Ingenieros S.A.
- Format: FIEBDC-3/2016
- Programa: Generador de preus de la construcció. CYPE Ingenieros, S.A.
- Data: 01/10/2024
- Divisa: EUR
- Costos indirectes: 3 %
- IVA: 21 %

## I Instal·lacions

### IC Calefacció, refrigeració, climatització i A.C.S.

#### ICR Sistemes de conducció d'aire

**ICR040** U Difusor.
Difusor rotacional de deflectors fixos amb placa frontal circular, amb plènum de connexió horitzontal de xapa d'acer galvanitzat, pintat en color RAL 9010, per instal·lar en alçades de fins a 4 m. Inclús accessoris de muntatge i elements de fixació.
Inclou: Replanteig. Muntatge del plènum mitjançant suports de suspensió. Fixació del difusor al plènum.
Criteri d'amidament de projecte: Nombre d'unitats previstes, segons documentació gràfica de Projecte.
Criteri de mesura d'obra: Es mesurarà el nombre d'unitats realment executades segons especificacions de Projecte.

| Codi | Ut | Descripció | Rendiment | Preu | Import |
|---|---|---|---|---|---|
| mt42trx280asc | U | Difusor rotacional de deflectors fixos amb placa frontal circular, amb plènum de connexió horitzontal de xapa d'acer galvanitzat, pintat en color RAL 9010. (material) | 1 | 223.96 | 223.960 |
| mo005 | h | Oficial 1ª instal·lador de climatització. (mà d'obra) | 0.262 | 29.34 | 7.687 |
| mo104 | h | Ajudant instal·lador de climatització. (mà d'obra) | 0.262 | 25.25 | 6.616 |
| % | % | Costos directes complementaris | 2 % | 238.263 | 4.765 |
|  |  | Costos directes |  |  | 243.028 |

## Recursos

**mt42trx280asc** U Difusor rotacional de deflectors fixos amb placa frontal circular
Dades tècniques: Cost energètic 229.544 MJ; Emissió de CO2 16.965 kg
Residus:
- embalatge: re150101 Envasos de paper i cartró. (component de residu); rendiment 0.086 kg; Codi LER 15 01 01; Massa de l'element 1 kg; Volum 0.001333 m3
