# Unitat exterior, bomba de calor, sistema aire-aigua multi-split

- Propietat de l'arxiu: CYPE Ingenieros S.A.
- Format: FIEBDC-3/2016
- Programa: Generador de preus de la construcció. CYPE Ingenieros, S.A.
- Data: 05/07/2024
- Divisa: EUR
- Costos indirectes: 3 %
- IVA: 21 %

## I Instal·lacions

### IC Calefacció, refrigeració, climatització i A.C.S.

#### ICV Unitats centralitzades per a calefacció, refrigeració, climatització i A.C.S.

**ICV070** U Unitat exterior, bomba de calor, sistema aire-aigua multi-split.
Unitat exterior, sistema multi-split, bomba de calor amb recuperació de calor, per a gas R-410A, amb compressor scroll, alimentació trifàsica (400V/50Hz), potència calorífica 22,4 kW, amb temperatura de bulb sec de l'aire exterior 7°C i temperatura de sortida de l'aigua de la unitat interior 45°C, dimensions 1680x1300x765 mm, pes 331 kg, diàmetre de connexió de la canonada de descàrrega de gas 5/8", diàmetre de connexió de la canonada de succió de gas 3/4", diàmetre de connexió de la canonada de líquid 3/8", longitud màxima de canonada frigorífica 100 m, diferència màxima d'altura entre la unitat exterior i la unitat interior 40 m, rang de funcionament de temperatura de l'aire exterior en calefacció des de -15 fins a 20°C, rang de funcionament de temperatura de l'aire exterior en producció d'A.C.S., en combinació amb unitat interior, des de -15 fins a 35°C. Totalment muntada, connexionada i engegada per l'empresa instal·ladora per a la comprovació del seu correcte funcionament.
Criteri de valoració econòmica: El preu no inclou els elements antivibratoris de terra.
Inclou: Replanteig de la unitat. Col·locació i fixació de la unitat i els seus accessoris. Connexionat amb les xarxes de conducció d'aigua i elèctrica i de recollida de condensats. Posada en marxa.
Criteri d'amidament de projecte: Nombre d'unitats previstes, segons documentació gràfica de Projecte.
Criteri de mesura d'obra: Es mesurarà el nombre d'unitats realment executades segons especificacions de Projecte.

| Codi | Ut | Descripció | Rendiment | Preu | Import |
|---|---|---|---|---|---|
| mt42dai354a | U | Unitat exterior, sistema multi-split, bomba de calor amb recuperació de calor, per a gas R-410A, amb compressor scroll, alimentació trifàsica (400V/50Hz), potència calorífica 22,4 kW, amb temperatura de bulb sec de l'aire exterior 7°C i temperatura de sortida de l'aigua de la unitat interior 45°C, dimensions 1680x1300x765 mm, pes 331 kg, diàmetre de connexió de la canonada de descàrrega de gas 5/8", diàmetre de connexió de la canonada de succió de gas 3/4", diàmetre de connexió de la canonada de líquid 3/8", longitud màxima de canonada frigorífica 100 m, diferència màxima d'altura entre la unitat exterior i la unitat interior 40 m, rang de funcionament de temperatura de l'aire exterior en calefacció des de -15 fins a 20°C, rang de funcionament de temperatura de l'aire exterior en producció d'A.C.S., en combinació amb unitat interior, des de -15 fins a 35°C. (material) | 1 | 14618.18 | 14618.180 |
| mo005 | h | Oficial 1ª instal·lador de climatització. (mà d'obra) | 2.47 | 29.34 | 72.470 |
| mo104 | h | Ajudant instal·lador de climatització. (mà d'obra) | 2.47 | 25.25 | 62.368 |
| % | % | Costos directes complementaris | 2 % | 14753.018 | 295.060 |
|  |  | Costos directes |  |  | 15048.078 |
