# Conjunt de central microprocessada i teclat

- Propietat de l'arxiu: CYPE Ingenieros S.A.
- Format: FIEBDC-3/2016
- Programa: Generador de preus de la construcció. CYPE Ingenieros, S.A.
- Data: 05/07/2024
- Divisa: EUR
- Costos indirectes: 3 %
- IVA: 21 %

## I Instal·lacions

### ID Seguretat

#### IDT Centrals d'intrusió cablejades

**IDT010** U Conjunt de central microprocessada i teclat.
Central microprocessada bidireccional amb transmissor telefònic integrat, per a un màxim de 8 zones, ampliable a 56 mitjançant mòdul opcional, control de 1 zona les 24 hores, de 245x345x77 mm mm, amb clau mecànica per a engegada i desactivació i 1 relé de sortida i 4 sortides elèctriques Open Colector, admet fins a 4 teclats i 4 lectors de clau amb 2 zones suplementàries d'alarma en cadascun d'ells, divisible en 3 particions, conversió a sistema híbrid supervisat (cablejat/via radio) mitjançant mòdul opcional, memòria de fins a 64 esdeveniments, 8 formats de transmissió, transmissió verbal mitjançant mòdul opcional, programable mitjançant teclat, amb PC local mitjançant el protocol RS232 o bé via mòdem a través de la línia telefònica usant el software Fast Link, teclat, 4 lectors de clau electrònica i 2 mòduls d'ampliació de 8 zones d'alarma per mòdul.
Inclou: Replanteig. Fixació al parament. Muntatge, connexionat i comprovació del seu correcte funcionament.
Criteri d'amidament de projecte: Nombre d'unitats previstes, segons documentació gràfica de Projecte.
Criteri de mesura d'obra: Es mesurarà el nombre d'unitats realment executades segons especificacions de Projecte.

| Codi | Ut | Descripció | Rendiment | Preu | Import |
|---|---|---|---|---|---|
| mt41ing310d | U | Central microprocessada bidireccional amb transmissor telefònic integrat, per a un màxim de 8 zones, ampliable a 56 mitjançant mòdul opcional, control de 1 zona les 24 hores, de 245x345x77 mm mm, amb clau mecànica per a engegada i desactivació i 1 relé de sortida i 4 sortides elèctriques Open Colector, admet fins a 4 teclats i 4 lectors de clau amb 2 zones suplementàries d'alarma en cadascun d'ells, divisible en 3 particions, conversió a sistema híbrid supervisat (cablejat/via radio) mitjançant mòdul opcional, memòria de fins a 64 esdeveniments, 8 formats de transmissió, transmissió verbal mitjançant mòdul opcional, programable mitjançant teclat, amb PC local mitjançant el protocol RS232 o bé via mòdem a través de la línia telefònica usant el software Fast Link. (material) | 1 | 200.95 | 200.950 |
| mt41ing320d | U | Teclat amb pantalla LCD, de 141x109x34 mm, amb sistema de tecles il·luminades i protecció antiobertura. (material) | 1 | 66.49 | 66.490 |
| mt41ing325a | U | Lector de clau electrònica, amb clau i mòdul adaptador. (material) | 4 | 52.29 | 209.160 |
| mt41ing330a | U | Mòdul d'ampliació de 8 zones d'alarma, amb protecció antiobertura, 1 entrada auxiliar i 4 sortides elèctriques. (material) | 2 | 82.66 | 165.320 |
| mo006 | h | Oficial 1ª instal·lador de xarxes i equips de detecció i seguretat. (mà d'obra) | 3.537 | 29.34 | 103.776 |
| mo105 | h | Ajudant instal·lador de xarxes i equips de detecció i seguretat. (mà d'obra) | 3.537 | 25.25 | 89.309 |
| % | % | Costos directes complementaris | 2 % | 835.005 | 16.700 |
|  |  | Costos directes |  |  | 851.705 |
