# Estació de recàrrega de coches elèctrics

- Propietat de l'arxiu: CYPE Ingenieros S.A.
- Format: FIEBDC-3/2016
- Programa: Generador de preus de la construcció. CYPE Ingenieros, S.A.
- Data: 11/03/2024
- Divisa: EUR
- Costos indirectes: 3 %
- IVA: 21 %

## I Instal·lacions

### IE Elèctriques

#### IEB Recàrrega de vehicles elèctrics

**IEB010** U Estació de recàrrega de coches elèctrics.
Estació de recàrrega de coches elèctrics composta per caixa de recàrrega de vehicle elèctric de corrent contínua amb dispositiu de reconeixement facial, pantalla tàctil i lector de targeta RFID, per a mode de càrrega 4, segons IEC 61851-1, de 350x350x150 mm, color negre, amb graus de protecció IP54 i IK10, per a alimentació monofàsica a 230 V i 50 Hz de freqüència, rang de voltatge de corrent contínua de 100 a 500 V, de 7,4 kW de potència, amb un connector CHAdeMO, intensitat màxima regulable de 6 a 32 A, segons IEC 62196, suport de connector i 5 m de cable, amb comunicació 4G, via Wi-Fi, via Ethernet i via Bluetooth per a control des d'un smartphone, tablet o PC, lector de targeta SIM per a connexió a internet, indicador de l'estat de càrrega amb led multicolor i interruptor diferencial per a protecció contra fuites de corrent continu, amb accés a menú de control i programació, mitjançant reconeixement facial, contrasenya, targeta RFID i a través de l'App. Inclús elements de fixació i quants accessoris siguin necessaris per a la seva correcta instal·lació.
Inclou: Replanteig. Col·locació. Connexionat.
Criteri d'amidament de projecte: Nombre d'unitats previstes, segons documentació gràfica de Projecte.
Criteri de mesura d'obra: Es mesurarà el nombre d'unitats realment executades segons especificacions de Projecte.

| Codi | Ut | Descripció | Rendiment | Preu | Import |
|---|---|---|---|---|---|
| mt35crg160b | U | Caixa de recàrrega de vehicle elèctric de corrent contínua amb dispositiu de reconeixement facial, pantalla tàctil i lector de targeta RFID, per a mode de càrrega 4, segons IEC 61851-1, de 350x350x150 mm, color negre, amb graus de protecció IP54 i IK10, per a alimentació monofàsica a 230 V i 50 Hz de freqüència, rang de voltatge de corrent contínua de 100 a 500 V, de 7,4 kW de potència, amb un connector CHAdeMO, intensitat màxima regulable de 6 a 32 A, segons IEC 62196, suport de connector i 5 m de cable, amb comunicació 4G, via Wi-Fi, via Ethernet i via Bluetooth per a control des d'un smartphone, tablet o PC, lector de targeta SIM per a connexió a internet, indicador de l'estat de càrrega amb led multicolor i interruptor diferencial per a protecció contra fuites de corrent continu, amb accés a menú de control i programació, mitjançant reconeixement facial, contrasenya, targeta RFID i a través de l'App, inclús elements de fixació. (material) | 1 | 3120 | 3120.000 |
| mo003 | h | Oficial 1ª electricista. (mà d'obra) | 1.199 | 29.34 | 35.179 |
| mo102 | h | Ajudant electricista. (mà d'obra) | 1.199 | 25.25 | 30.275 |
| % | % | Costos directes complementaris | 2 % | 3185.454 | 63.709 |
|  |  | Costos directes |  |  | 3249.163 |
