# Centralització de comptadors

- Propietat de l'arxiu: CYPE Ingenieros S.A.
- Format: FIEBDC-3/2016
- Programa: Generador de preus de la construcció. CYPE Ingenieros, S.A.
- Data: 01/10/2024
- Divisa: EUR
- Costos indirectes: 3 %
- IVA: 21 %

## I Instal·lacions

### IE Elèctriques

#### IEG Centralització de comptadors

**IEG010** U Centralització de comptadors.
Subministrament i instal·lació de centralització de comptadors sobre parament vertical, en habitació de comptadors, composta per: unitat funcional d'interruptor general de maniobra de 160 A; unitat funcional d'embarrat general de la concentració formada per 1 mòdul; unitat funcional de fusibles de seguretat formada per 1 mòdul; unitat funcional de mesura formada per 1 mòdul de comptadors monofàsics i 1 mòdul de comptadors trifàsics i mòdul de serveis generals amb seccionament; unitat funcional de comandament que conté els dispositius de comandament pel canvi de tarifa de cada subministrament; unitat funcional d'embarrat de protecció, borns de sortida i connexió a terra formada per 1 mòdul. Inclús connexions de la línia repartidora i de les derivacions individuals als seus corresponents borns i arrebossats, cablejat i quants accessoris siguin necessaris per a la seva correcta instal·lació. Totalment muntada, connexionada i provada.
Inclou: Replanteig del conjunt prefabricat. Col·locació i anivellació del conjunt prefabricat. Fixació de mòduls al conjunt prefabricat. Connexionat.
Criteri d'amidament de projecte: Nombre d'unitats previstes, segons documentació gràfica de Projecte.
Criteri de mesura d'obra: Es mesurarà el nombre d'unitats realment executades segons especificacions de Projecte.

| Codi | Ut | Descripció | Rendiment | Preu | Import |
|---|---|---|---|---|---|
| mt35con050a | U | Mòdul d'interruptor general de maniobra de 160 A (III+N), homologat per l'empresa subministradora. Inclús cablejat i accessoris per formar part de la centralització de compradors. (material) | 1 | 135.23 | 135.230 |
| mt35con080 | U | Mòdul d'embarrat general, homologat per l'empresa subministradora. Inclús platines de coure, tallacircuits, cablejat i accessoris per formar part de la centralització de compradors. (material) | 1 | 106.02 | 106.020 |
| mt35con070 | U | Mòdul de fusibles de seguretat, homologat per l'empresa subministradora. Inclús fusibles, cablejat i accessoris per formar part de la centralització de compradors. (material) | 1 | 70.62 | 70.620 |
| mt35con040b | U | Mòdul de serveis generals amb mòdul de fraccionament i seccionament, homologat per l'empresa subministradora. Inclús cablejat i accessoris per formar part de la centralització de compradors. (material) | 1 | 107.58 | 107.580 |
| mt35con010a | U | Mòdul per ubicació de tres comptadors monofàsics, homologat per l'empresa subministradora. Inclús cablejat i accessoris per formar part de la centralització de compradors. (material) | 1 | 61.3 | 61.300 |
| mt35con010b | U | Mòdul per ubicació de tres comptadors trifàsics, homologat per l'empresa subministradora. Inclús cablejat i accessoris per formar part de la centralització de compradors. (material) | 1 | 75.13 | 75.130 |
| mt35con020 | U | Mòdul de rellotge commutador per doble tarifa, homologat per l'empresa subministradora. Inclús cablejat i accessoris per formar part de la centralització de compradors. (material) | 1 | 59.5 | 59.500 |
| mt35con060 | U | Mòdul de borns de sortida i connexió de terra, homologat per l'empresa subministradora. Inclús carril, borns, cablejat i accessoris per formar part de la centralització de compradors. (material) | 1 | 81.14 | 81.140 |
| mt35www010 | U | Material auxiliar per a instal·lacions elèctriques. (material) | 1 | 1.48 | 1.480 |
| mo003 | h | Oficial 1ª electricista. (mà d'obra) | 3.776 | 29.34 | 110.788 |
| mo102 | h | Ajudant electricista. (mà d'obra) | 3.776 | 25.25 | 95.344 |
| % | % | Costos directes complementaris | 2 % | 904.132 | 18.083 |
|  |  | Costos directes |  |  | 922.215 |

## Recursos

**mt35con050a** U Mòdul d'interruptor general de maniobra de 160 A (III+N)
Dades tècniques: Cost energètic 0.020 MJ; Emissió de CO2 0.031 kg
Residus:
- embalatge: re150101 Envasos de paper i cartró. (component de residu); rendiment 0.037 kg; Codi LER 15 01 01; Massa de l'element 1 kg; Volum 0.001333 m3

**mt35con080** U Mòdul d'embarrat general
Dades tècniques: Cost energètic 0.019 MJ; Emissió de CO2 0.030 kg
Residus:
- embalatge: re150101 Envasos de paper i cartró; rendiment 0.036 kg

**mt35con070** U Mòdul de fusibles de seguretat
Dades tècniques: Cost energètic 0.019 MJ; Emissió de CO2 0.029 kg
Residus:
- embalatge: re150101 Envasos de paper i cartró; rendiment 0.034 kg

**mt35con040b** U Mòdul de serveis generals amb mòdul de fraccionament i seccionament
Dades tècniques: Cost energètic 0.019 MJ; Emissió de CO2 0.030 kg
Residus:
- embalatge: re150101 Envasos de paper i cartró; rendiment 0.036 kg

**mt35con010a** U Mòdul per ubicació de tres comptadors monofàsics
Dades tècniques: Cost energètic 0.018 MJ; Emissió de CO2 0.029 kg
Residus:
- embalatge: re150101 Envasos de paper i cartró; rendiment 0.034 kg

**mt35con010b** U Mòdul per ubicació de tres comptadors trifàsics
Dades tècniques: Cost energètic 0.019 MJ; Emissió de CO2 0.029 kg
Residus:
- embalatge: re150101 Envasos de paper i cartró; rendiment 0.034 kg

**mt35con020** U Mòdul de rellotge commutador per doble tarifa
Dades tècniques: Cost energètic 0.018 MJ; Emissió de CO2 0.029 kg
Residus:
- embalatge: re150101 Envasos de paper i cartró; rendiment 0.034 kg

**mt35con060** U Mòdul de borns de sortida i connexió de terra
Dades tècniques: Cost energètic 0.019 MJ; Emissió de CO2 0.030 kg
Residus:
- embalatge: re150101 Envasos de paper i cartró; rendiment 0.035 kg
