# Conductor de terra

- Propietat de l'arxiu: CYPE Ingenieros S.A.
- Format: FIEBDC-3/2016
- Programa: Generador de preus de la construcció. CYPE Ingenieros, S.A.
- Data: 01/10/2024
- Divisa: EUR
- Costos indirectes: 3 %
- IVA: 21 %

## I Instal·lacions

### IE Elèctriques

#### IEP Connexió a terra

**IEP025** m Conductor de terra.
Conductor de terra format per cable rígid nu de cobre trenat, de 35 mm² de secció. També unions realitzades amb soldadura aluminotèrmica, grapes i borns d'unió. Completament muntat, amb connexions establertes i provat.
Inclou: Replanteig del recorregut. Estesa del conductor de terra. Connexionat del conductor de terra mitjançant borns d'unió.
Criteri d'amidament de projecte: Longitud mesurada segons documentació gràfica de Projecte.
Criteri de mesura d'obra: Es mesurarà la longitud realment executada segons especificacions de Projecte.

| Codi | Ut | Descripció | Rendiment | Preu | Import |
|---|---|---|---|---|---|
| mt35ttc010b | m | Conductor de coure nu, de 35 mm². (material) | 1 | 2.81 | 2.810 |
| mt35www020 | U | Material auxiliar per a instal·lacions de connexió a terra. (material) | 0.1 | 1.15 | 0.115 |
| mo003 | h | Oficial 1ª electricista. (mà d'obra) | 0.12 | 29.34 | 3.521 |
| % | % | Costos directes complementaris | 2 % | 6.446 | 0.129 |
|  |  | Costos directes |  |  | 6.575 |

Residus:
- col·locació: mt35ttc010b Conductor de coure nu, de 35 mm²; factor de residu 0.0141669

## Recursos

**mt35ttc010b** m Conductor de coure nu, de 35 mm²
Dades tècniques: Cost energètic 11.520 MJ; Emissió de CO2 0.281 kg; Codi LER 17 04 11; Massa de l'element 0.3115 kg; Volum 0.000208 m3
Residus:
- embalatge: re150101 Envasos de paper i cartró. (component de residu); rendiment 0.071 kg; Codi LER 15 01 01; Massa de l'element 1 kg; Volum 0.001333 m3
