# Descalcificador electrónico "CAL-X"

- Propietat de l'arxiu: CYPE Ingenieros S.A.
- Format: FIEBDC-3/2016
- Programa: Generador de preus de la construcció. CYPE Ingenieros, S.A.
- Data: 06/06/2025
- Divisa: EUR
- Costos indirectes: 3 %
- IVA: 21 %

## I Instal·lacions

### IF Fontaneria

#### IFT Sistemes de tractament d'aigua

**IFT115** U Descalcificador electrónico "CAL-X".
Descalcificador electrònic, model CAL-STOP 3 "CAL-X", de 220x150x50 mm, diàmetre màxim de la canonada 32 mm, freqüència de funcionament entre 20 i 80 KHz, per a alimentació a 100-240 V i 50/60 Hz de freqüència amb font d'alimentació de 12 Vcc, consum elèctric 1 W, amb indicadors lluminosos de tensió i funcionament. Inclús elements de fixació.
Inclou: Replanteig. Col·locació i fixació. Comprovació del seu correcte funcionament.
Criteri d'amidament de projecte: Nombre d'unitats previstes, segons documentació gràfica de Projecte.
Criteri de mesura d'obra: Es mesurarà el nombre d'unitats realment executades segons especificacions de Projecte.

| Codi | Ut | Descripció | Rendiment | Preu | Import |
|---|---|---|---|---|---|
| mt37cal010z | U | Descalcificador electrònic, model CAL-STOP 3 "CAL-X", de 220x150x50 mm, diàmetre màxim de la canonada 32 mm, freqüència de funcionament entre 20 i 80 KHz, per a alimentació a 100-240 V i 50/60 Hz de freqüència amb font d'alimentació de 12 Vcc, consum elèctric 1 W, amb indicadors lluminosos de tensió i funcionament. Amb elements de fixació. (material) | 1 | 1425 | 1425.000 |
| mo008 | h | Oficial 1ª lampista. (mà d'obra) | 0.599 | 30.63 | 18.347 |
| mo107 | h | Ajudant lampista. (mà d'obra) | 0.599 | 26.36 | 15.790 |
| % | % | Costos directes complementaris | 4 % | 1459.137 | 58.365 |
|  |  | Costos directes |  |  | 1517.502 |
