# Pericó

- Propietat de l'arxiu: CYPE Ingenieros S.A.
- Format: FIEBDC-3/2016
- Programa: Generador de preus de la construcció. CYPE Ingenieros, S.A.
- Data: 01/10/2024
- Divisa: EUR
- Costos indirectes: 3 %
- IVA: 21 %

## I Instal·lacions

### IF Fontaneria

#### IFW Elements

**IFW070** U Pericó.
Formació d'arqueta enterrada, de dimensions interiors 60x60x60 cm, de formigó en massa "in situ" HM-35/P/20/X0+XA2, sobre solera de formigó en massa HM-30/B/20/X0+XA2 de 15 cm de gruix, amb marc i tapa de ferro colat classe B-125 segons UNE-EN 124, per a allotjament de la vàlvula. Inclús motlle reutilitzable de xapa metàl·lica, amortitzable en 20 usos.
Criteri de valoració econòmica: El preu no inclou la vàlvula, l'excavació ni el replé del extradós.
Inclou: Replanteig. Abocat i compactació del formigó en formació de solera. Col·locació de l'encofrat metàl·lic. Abocament i compactació del formigó en formació de l'arqueta prèvia humectació de l'encofrat. Retirada de l'encofrat. Connexionat dels tubs al pericó. Col·locació de la tapa.
Criteri d'amidament de projecte: Nombre d'unitats previstes, segons documentació gràfica de Projecte.
Criteri de mesura d'obra: Es mesurarà el nombre d'unitats realment executades segons especificacions de Projecte.

| Codi | Ut | Descripció | Rendiment | Preu | Import |
|---|---|---|---|---|---|
| mt10hmf010rRb | m³ | Formigó HM-30/B/20/X0+XA2, fabricat en central, amb ciment SR. (material) | 0.122 | 115.86 | 14.135 |
| mt08aaa010a | m³ | Aigua. (material) | 0.009 | 1.5 | 0.014 |
| mt08epr030c | U | Motlle reutilitzable per a formació de pericons de secció quadrada de 60x60x60 cm, de xapa metàl·lica, inclús accessoris de muntatge. (material) | 0.05 | 368.07 | 18.404 |
| mt10hmf010rUc | m³ | Formigó HM-35/P/20/X0+XA2, fabricat en central, amb ciment SR. (material) | 0.207 | 115.16 | 23.838 |
| mt11tfa010c | U | Marc i tapa de ferro colat, 60x60 cm, per pericó registrable, classe B-125 segons UNE-EN 124. (material) | 1 | 55.66 | 55.660 |
| mo020 | h | Oficial 1ª construcció. (mà d'obra) | 1.331 | 28.42 | 37.827 |
| mo113 | h | Peó ordinari construcció. (mà d'obra) | 0.955 | 23.81 | 22.739 |
| % | % | Costos directes complementaris | 2 % | 172.617 | 3.452 |
|  |  | Costos directes |  |  | 176.069 |

Residus:
- col·locació: mt10hmf010rRb Formigó HM-30/B/20/X0+XA2, fabricat en central, amb ciment SR; factor de residu 0.00106641
- col·locació: mt08epr030c; factor de residu 1
- col·locació: mt10hmf010rUc Formigó HM-35/P/20/X0+XA2, fabricat en central, amb ciment SR; factor de residu 0.00107318

## Recursos

**mt10hmf010rRb** m³ Formigó HM-30/B/20/X0+XA2, fabricat en central, amb ciment SR
Dades tècniques: Cost energètic 2208.000 MJ; Emissió de CO2 253.000 kg; Codi LER 17 01 01; Massa de l'element 2300 kg; Volum 1.533333 m3

**mt08aaa010a** m³ Aigua
Dades tècniques: Cost energètic 60.000 MJ; Emissió de CO2 30.000 kg

**mt08epr030c** U Motlle reutilitzable per a formació de pericons de secció quadrada de 60x60x60 cm
Dades tècniques: Cost energètic 566.208 MJ; Emissió de CO2 29.376 kg; Codi LER 17 04 05; Massa de l'element 57.6 kg; Volum 0.027429 m3

**mt10hmf010rUc** m³ Formigó HM-35/P/20/X0+XA2, fabricat en central, amb ciment SR
Dades tècniques: Cost energètic 2208.000 MJ; Emissió de CO2 253.000 kg; Codi LER 17 01 01; Massa de l'element 2300 kg; Volum 1.533333 m3

**mt11tfa010c** U Marc i tapa de ferro colat, 60x60 cm, per pericó registrable, classe B-125 segons UNE-EN 124
Dades tècniques: Cost energètic 969.239 MJ; Emissió de CO2 60.461 kg
Residus:
- embalatge: re150101 Envasos de paper i cartró. (component de residu); rendiment 0.072 kg; Codi LER 15 01 01; Massa de l'element 1 kg; Volum 0.001333 m3
