# Central de detecció de gas

- Propietat de l'arxiu: CYPE Ingenieros S.A.
- Format: FIEBDC-3/2016
- Programa: Generador de preus de la construcció. CYPE Ingenieros, S.A.
- Data: 05/07/2024
- Divisa: EUR
- Costos indirectes: 3 %
- IVA: 21 %

## I Instal·lacions

### IG Gasos combustibles

#### IGL Detecció i alarma

**IGL001** U Central de detecció de gas.
Central de detecció automàtica de gas, analògica, per a 4 zones, de 355x260x85 mm, amb grau de protecció IP43, 4 barres de leds que indiquen l'estat de funcionament, l'estat d'els detectors i la concentració de gas mesurada pel detector de cada zona, 3 nivells d'alarma, 3 relés de sortida, un de 230 V, un de 12 Vcc i un amb els contactes lliures de tensió, per a cada nivell d'alarma i font d'alimentació de 230 V. Inclús bateries.
Inclou: Col·locació i fixació. Muntatge, connexionat i comprovació del seu correcte funcionament.
Criteri d'amidament de projecte: Nombre d'unitats previstes, segons documentació gràfica de Projecte.
Criteri de mesura d'obra: Es mesurarà el nombre d'unitats realment executades segons especificacions de Projecte.

| Codi | Ut | Descripció | Rendiment | Preu | Import |
|---|---|---|---|---|---|
| mt41dce040b | U | Central de detecció automàtica de gas, analògica, per a 4 zones, de 355x260x85 mm, amb grau de protecció IP43, 4 barres de leds que indiquen l'estat de funcionament, l'estat d'els detectors i la concentració de gas mesurada pel detector de cada zona, 3 nivells d'alarma, 3 relés de sortida, un de 230 V, un de 12 Vcc i un amb els contactes lliures de tensió, per a cada nivell d'alarma i font d'alimentació de 230 V, segons UNE-EN 60079-29-1. (material) | 1 | 1030.92 | 1030.920 |
| mt41rte030c | U | Bateria de 12 V i 3 Ah. (material) | 2 | 20.37 | 40.740 |
| mo006 | h | Oficial 1ª instal·lador de xarxes i equips de detecció i seguretat. (mà d'obra) | 0.599 | 29.34 | 17.575 |
| mo105 | h | Ajudant instal·lador de xarxes i equips de detecció i seguretat. (mà d'obra) | 0.599 | 25.25 | 15.125 |
| % | % | Costos directes complementaris | 2 % | 1104.360 | 22.087 |
|  |  | Costos directes |  |  | 1126.447 |
