# Tija normalitzada per a escomesa de gas

- Propietat de l'arxiu: CYPE Ingenieros S.A.
- Format: FIEBDC-3/2016
- Programa: Generador de preus de la construcció. CYPE Ingenieros, S.A.
- Data: 05/07/2024
- Divisa: EUR
- Costos indirectes: 3 %
- IVA: 21 %

## I Instal·lacions

### IG Gasos combustibles

#### IGW Elements

**IGW001** U Tija normalitzada per a escomesa de gas.
Tija normalitzada per a escomesa de gas, amb transició de tub de polietilè de 40 mm a tub d'acer de 1 1/4", amb enllaç monobloc i beina metàl·lica de protecció de l'enllaç farcida de resina de poliuretà com a protecció antihumitat.
Inclou: Muntatge, connexionat i comprovació del seu correcte funcionament.
Criteri d'amidament de projecte: Nombre d'unitats previstes, segons documentació gràfica de Projecte.
Criteri de mesura d'obra: Es mesurarà el nombre d'unitats realment executades segons especificacions de Projecte.

| Codi | Ut | Descripció | Rendiment | Preu | Import |
|---|---|---|---|---|---|
| mt43tal010l | U | Tija normalitzada per a escomesa de gas, amb transició de tub de polietilè de 40 mm a tub d'acer de 1 1/4", amb enllaç monobloc i beina metàl·lica de protecció de l'enllaç farcida de resina de poliuretà com a protecció antihumitat. (material) | 1 | 48.8 | 48.800 |
| mo010 | h | Oficial 1ª instal·lador de gas. (mà d'obra) | 0.12 | 29.34 | 3.521 |
| mo109 | h | Ajudant instal·lador de gas. (mà d'obra) | 0.12 | 25.25 | 3.030 |
| % | % | Costos directes complementaris | 2 % | 55.351 | 1.107 |
|  |  | Costos directes |  |  | 56.458 |

## Recursos

**mt43tal010l** U Tija normalitzada per a escomesa de gas
Dades tècniques: Cost energètic 257.519 MJ; Emissió de CO2 12.230 kg
Residus:
- embalatge: re150101 Envasos de paper i cartró. (component de residu); rendiment 0.072 kg; Codi LER 15 01 01; Massa de l'element 1 kg; Volum 0.001333 m3
