# Canonada de coure

- Propietat de l'arxiu: CYPE Ingenieros S.A.
- Format: FIEBDC-3/2016
- Programa: Generador de preus de la construcció. CYPE Ingenieros, S.A.
- Data: 13/06/2024
- Divisa: EUR
- Costos indirectes: 3 %
- IVA: 21 %

## I Instal·lacions

### IH Canonades per a fluids

#### IHC Canonades de coure

**IHC010** m Canonada de coure.
Canonada formada per tub de coure rígid amb paret de 1 mm de gruix i 10/12 mm de diàmetre. Instal·lació en superfície. Inclús material auxiliar para muntatge i subjecció a l'obra, accessoris i peces especials.
Inclou: Replanteig. Col·locació i fixació de tubs, accessoris i peces especials. Realització de proves de servei.
Criteri d'amidament de projecte: Longitud mesurada segons documentació gràfica de Projecte.
Criteri de mesura d'obra: Es mesurarà la longitud realment executada segons especificacions de Projecte.

| Codi | Ut | Descripció | Rendiment | Preu | Import |
|---|---|---|---|---|---|
| mt37tca400a | U | Material auxiliar per a muntatge i subjecció a l'obra de les canonades de coure rígid, de 10/12 mm de diàmetre. (material) | 1 | 0.22 | 0.220 |
| mt37tca010ag | m | Tub de coure rígid amb paret de 1 mm de gruix i 10/12 mm de diàmetre, segons UNE-EN 1057, amb el preu incrementat el 30% en concepte d'accessoris i peces especials. (material) | 1 | 5.59 | 5.590 |
| mo008 | h | Oficial 1ª lampista. (mà d'obra) | 0.246 | 29.34 | 7.218 |
| mo107 | h | Ajudant lampista. (mà d'obra) | 0.246 | 25.25 | 6.212 |
| % | % | Costos directes complementaris | 2 % | 19.240 | 0.385 |
|  |  | Costos directes |  |  | 19.625 |

Residus:
- col·locació: mt37tca010ag; factor de residu 0.0426194

## Recursos

**mt37tca010ag** m Tub de coure rígid amb paret de 1 mm de gruix i 10/12 mm de diàmetre
Dades tècniques: Cost energètic 11.427 MJ; Emissió de CO2 0.220 kg; Codi LER 17 04 01; Massa de l'element 0.31 kg; Volum 0.000207 m3
