# Canonada multicapa de polietilè reticulat/alumini/polietilè reticulat (PE-X/Al/PE-X), "TIEMME"

- Propietat de l'arxiu: CYPE Ingenieros S.A.
- Format: FIEBDC-3/2016
- Programa: Generador de preus de la construcció. CYPE Ingenieros, S.A.
- Data: 13/06/2024
- Divisa: EUR
- Costos indirectes: 3 %
- IVA: 21 %

## I Instal·lacions

### IH Canonades per a fluids

#### IHM Canonades multicapa

**IHM121** m Canonada multicapa de polietilè reticulat/alumini/polietilè reticulat (PE-X/Al/PE-X), "TIEMME".
Canonada formada per tub multicapa de polietilè reticulat/alumini/polietilè reticulat (PE-X/Al/PE-X), de 16 mm de diàmetre exterior i 2,0 mm de gruix, color blanc, AL-COBRAPEX 0660 "TIEMME", subministrat en rotllos. Instal·lació en superfície. Inclús material auxiliar para muntatge i subjecció a l'obra, accessoris i peces especials.
Inclou: Replanteig. Col·locació i fixació de tubs, accessoris i peces especials. Realització de proves de servei.
Criteri d'amidament de projecte: Longitud mesurada segons documentació gràfica de Projecte.
Criteri de mesura d'obra: Es mesurarà la longitud realment executada segons especificacions de Projecte.

| Codi | Ut | Descripció | Rendiment | Preu | Import |
|---|---|---|---|---|---|
| mt37tie405a | U | Material auxiliar per a muntatge i subjecció a l'obra de les canonades multicapa de polietilè reticulat/alumini/polietilè reticulat (PE-X/Al/PE-X), "TIEMME", de 16 mm de diàmetre exterior. (material) | 1 | 0.12 | 0.120 |
| mt37tie005ag | m | Tub multicapa de polietilè reticulat/alumini/polietilè reticulat (PE-X/Al/PE-X), de 16 mm de diàmetre exterior i 2,0 mm de gruix, color blanc, AL-COBRAPEX 0660 "TIEMME", subministrat en rotllos, segons UNE-EN ISO 21003-2, amb el preu incrementat el 30% en concepte d'accessoris i peces especials. (material) | 1 | 3.11 | 3.110 |
| mo008 | h | Oficial 1ª lampista. (mà d'obra) | 0.036 | 29.34 | 1.056 |
| mo107 | h | Ajudant lampista. (mà d'obra) | 0.036 | 25.25 | 0.909 |
| % | % | Costos directes complementaris | 2 % | 5.195 | 0.104 |
|  |  | Costos directes |  |  | 5.299 |

Residus:
- col·locació: mt37tie005ag; factor de residu 0.0275045

## Recursos

**mt37tie005ag** m Tub multicapa de polietilè reticulat/alumini/polietilè reticulat (PE-X/Al/PE-X)
Dades tècniques: Cost energètic 14.320 MJ; Emissió de CO2 0.660 kg; Codi LER 17 02 03; Massa de l'element 0.111 kg; Volum 0.000185 m3
