# Canonada multicapa de polietilè resistent a la temperatura/alumini/polietilè resistent a la temperatura (PE-RT/Al/PE-RT), "FITTINGS ESTÁNDAR"

- Propietat de l'arxiu: CYPE Ingenieros S.A.
- Format: FIEBDC-3/2016
- Programa: Generador de preus de la construcció. CYPE Ingenieros, S.A.
- Data: 13/06/2024
- Divisa: EUR
- Costos indirectes: 3 %
- IVA: 21 %

## I Instal·lacions

### IH Canonades per a fluids

#### IHM Canonades multicapa

**IHM212** m Canonada multicapa de polietilè resistent a la temperatura/alumini/polietilè resistent a la temperatura (PE-RT/Al/PE-RT), "FITTINGS ESTÁNDAR".
Canonada formada per tub multicapa de polietilè resistent a la temperatura/alumini/polietilè resistent a la temperatura (PE-RT/Al/PE-RT), de 16 mm de diàmetre exterior i 2 mm de gruix, sèrie 5, classe 1-2-4-5/6 bar, subministrat en rotllos, "FITTINGS ESTÁNDAR". Instal·lació en superfície. Inclús material auxiliar para muntatge i subjecció a l'obra, accessoris i peces especials.
Inclou: Replanteig. Col·locació i fixació de tubs, accessoris i peces especials. Realització de proves de servei.
Criteri d'amidament de projecte: Longitud mesurada segons documentació gràfica de Projecte.
Criteri de mesura d'obra: Es mesurarà la longitud realment executada segons especificacions de Projecte.

| Codi | Ut | Descripció | Rendiment | Preu | Import |
|---|---|---|---|---|---|
| mt37tpf420a | U | Material auxiliar per a muntatge i subjecció a l'obra de les canonades multicapa de polietilè resistent a la temperatura/alumini/polietilè resistent a la temperatura (PE-RT/Al/PE-RT), "FITTINGS ESTÁNDAR", de 16 de diàmetre exterior. (material) | 1 | 0.12 | 0.120 |
| mt37tpf020ag | m | Tub multicapa de polietilè resistent a la temperatura/alumini/polietilè resistent a la temperatura (PE-RT/Al/PE-RT), de 16 mm de diàmetre exterior i 2 mm de gruix, sèrie 5, classe 1-2-4-5/6 bar, subministrat en rotllos, "FITTINGS ESTÁNDAR", segons UNE-EN ISO 21003-2, amb el preu incrementat el 30% en concepte d'accessoris i peces especials. (material) | 1 | 3.02 | 3.020 |
| mo008 | h | Oficial 1ª lampista. (mà d'obra) | 0.036 | 29.34 | 1.056 |
| mo107 | h | Ajudant lampista. (mà d'obra) | 0.036 | 25.25 | 0.909 |
| % | % | Costos directes complementaris | 2 % | 5.105 | 0.102 |
|  |  | Costos directes |  |  | 5.207 |
