# Canalització d'enllaç inferior

- Propietat de l'arxiu: CYPE Ingenieros S.A.
- Format: FIEBDC-3/2016
- Programa: Generador de preus de la construcció. CYPE Ingenieros, S.A.
- Data: 13/06/2024
- Divisa: EUR
- Costos indirectes: 3 %
- IVA: 21 %

## I Instal·lacions

### IL Infrastructura de telecomunicacions

#### ILE Canalitzacions d'enllaç

**ILE010** m Canalització d'enllaç inferior.
Canalització d'enllaç inferior entre el registre d'enllaç i el RITI, RITU o RITM, en edificació de fins a 4 PAU, formada per 2 TBA+STDP, 1 reserva de PVC rígid de 40 mm de diàmetre, resistència a compressió major de 1250 N, resistència al impacte 2 joules, amb IP549. Instal·lació en superfície. Inclús accessoris, elements de subjecció i fil guia.
Inclou: Replantejament del recorregut de la canalització. Col·locació i fixació dels tubs. Col·locació del fil guia.
Criteri d'amidament de projecte: Longitud mesurada en projecció horitzontal, segons documentació gràfica de Projecte.
Criteri de mesura d'obra: Es mesurarà en projecció horitzontal, la longitud realment executada segons especificacions de Projecte.

| Codi | Ut | Descripció | Rendiment | Preu | Import |
|---|---|---|---|---|---|
| mt35aia110e | m | Tub rígid de PVC, enrotllable, corbable en calent, de color gris, de 40 mm de diàmetre nominal, per a canalització fixa en superfície. Resistència a la compressió 1250 N, resistència a l'impacte 2 joules, temperatura de treball -5°C fins 60°C, amb grau de protecció IP549 segons UNE 20324, propietats elèctriques: aïllant, no propagador de la flama. Segons UNE-EN 61386-1, UNE-EN 61386-22 i UNE-EN 60423. Inclús abraçadores, elements de subjecció i accessoris (corbes, maneguets, tes, colzes i corbes flexibles). (material) | 3 | 12.05 | 36.150 |
| mt40iva030 | m | Fil guia de polipropilè de 3 mm de diàmetre. (material) | 3.6 | 0.17 | 0.612 |
| mo001 | h | Oficial 1ª instal·lador de telecomunicacions. (mà d'obra) | 0.187 | 29.34 | 5.487 |
| mo056 | h | Ajudant instal·lador de telecomunicacions. (mà d'obra) | 0.18 | 25.25 | 4.545 |
| % | % | Costos directes complementaris | 2 % | 46.794 | 0.936 |
|  |  | Costos directes |  |  | 47.730 |

Residus:
- col·locació: mt35aia110e; factor de residu 0.0266762
- col·locació: mt40iva030 Fil guia de polipropilè de 3 mm de diàmetre; factor de residu 0.0165625

## Recursos

**mt35aia110e** m Tub rígid de PVC
Dades tècniques: Cost energètic 61.034 MJ; Emissió de CO2 3.030 kg; Codi LER 17 02 03; Massa de l'element 0.63 kg; Volum 0.00105 m3

**mt40iva030** m Fil guia de polipropilè de 3 mm de diàmetre
Dades tècniques: Cost energètic 0.630 MJ; Emissió de CO2 0.074 kg; Codi LER 17 04 11; Massa de l'element 0.0064 kg; Volum 0.000004 m3
Residus:
- embalatge: re150101 Envasos de paper i cartró. (component de residu); rendiment 0.065 kg; Codi LER 15 01 01; Massa de l'element 1 kg; Volum 0.001333 m3
