# Canalització d'enllaç inferior

- Propietat de l'arxiu: CYPE Ingenieros S.A.
- Format: FIEBDC-3/2016
- Programa: Generador de preus de la construcció. CYPE Ingenieros, S.A.
- Data: 13/06/2024
- Divisa: EUR
- Costos indirectes: 3 %
- IVA: 21 %

## I Instal·lacions

### IL Infrastructura de telecomunicacions

#### ILE Canalitzacions d'enllaç

**ILE010** m Canalització d'enllaç inferior.
Canalització d'enllaç inferior entre el registre d'enllaç i el RITI, RITU o RITM, en edificació de fins a 4 PAU, formada per canal protectora amb 4 espais independents (4 TBA+STDP) de PVC rígid de 40x110 mm. Instal·lació en superfície. Inclús accessoris i envans separadors.
Inclou: Replantejament del recorregut de la canalització. Col·locació i fixació de la canal protectora.
Criteri d'amidament de projecte: Longitud mesurada en projecció horitzontal, segons documentació gràfica de Projecte.
Criteri de mesura d'obra: Es mesurarà en projecció horitzontal, la longitud realment executada segons especificacions de Projecte.

| Codi | Ut | Descripció | Rendiment | Preu | Import |
|---|---|---|---|---|---|
| mt35ait040ag | m | Canal protectora de PVC rígid, de 40x110 mm, per a allotjament de cables elèctrics, inclús accessoris. Segons UNE-EN 50085-1, amb grau de protecció IP4X segons UNE 20324. (material) | 1 | 19.12 | 19.120 |
| mt35ait050b | m | Envà separador, de PVC rígid, de 34 mm d'altura. (material) | 3 | 2.47 | 7.410 |
| mo001 | h | Oficial 1ª instal·lador de telecomunicacions. (mà d'obra) | 0.072 | 29.34 | 2.112 |
| mo056 | h | Ajudant instal·lador de telecomunicacions. (mà d'obra) | 0.072 | 25.25 | 1.818 |
| % | % | Costos directes complementaris | 2 % | 30.460 | 0.609 |
|  |  | Costos directes |  |  | 31.069 |
