# Caixa de derivació

- Propietat de l'arxiu: CYPE Ingenieros S.A.
- Format: FIEBDC-3/2016
- Programa: Generador de preus de la construcció. CYPE Ingenieros, S.A.
- Data: 01/10/2024
- Divisa: EUR
- Costos indirectes: 3 %
- IVA: 21 %

## I Instal·lacions

### IM Domòtiques i immòtiques

#### IMK Components del sistema KNX

**IMK910** U Caixa de derivació.
Caixa de derivació cega, rectangular, de 100x100x45 mm, amb 12 entrades encunyades i tapa de registre amb grapes metàl·liques. Instal·lació encastada. Inclús reglets de connexió.
Criteri de valoració econòmica: El preu no inclou les ajudes de paleta per a instal·lacions.
Inclou: Replanteig. Fixació al parament. Muntatge.
Criteri d'amidament de projecte: Nombre d'unitats previstes, segons documentació gràfica de Projecte.
Criteri de mesura d'obra: Es mesurarà el nombre d'unitats realment executades segons especificacions de Projecte.

| Codi | Ut | Descripció | Rendiment | Preu | Import |
|---|---|---|---|---|---|
| mt35caj021b | U | Caixa de derivació cega, rectangular, de 100x100x45 mm, amb 12 entrades encunyades i tapa de registre amb grapes metàl·liques, per a encastar. Inclús reglets de connexió. (material) | 1 | 0.84 | 0.840 |
| mo003 | h | Oficial 1ª electricista. (mà d'obra) | 0.12 | 29.34 | 3.521 |
| mo102 | h | Ajudant electricista. (mà d'obra) | 0.12 | 25.25 | 3.030 |
| % | % | Costos directes complementaris | 2 % | 7.391 | 0.148 |
|  |  | Costos directes |  |  | 7.539 |

## Recursos

**mt35caj021b** U Caixa de derivació cega
Dades tècniques: Cost energètic 17.455 MJ; Emissió de CO2 0.891 kg
Residus:
- embalatge: re150101 Envasos de paper i cartró. (component de residu); rendiment 0.03 kg; Codi LER 15 01 01; Massa de l'element 1 kg; Volum 0.001333 m3
