# Controlador Z-Wave

- Propietat de l'arxiu: CYPE Ingenieros S.A.
- Format: FIEBDC-3/2016
- Programa: Generador de preus de la construcció. CYPE Ingenieros, S.A.
- Data: 01/10/2024
- Divisa: EUR
- Costos indirectes: 3 %
- IVA: 21 %

## I Instal·lacions

### IM Domòtiques i immòtiques

#### IMZ Components del sistema Z-Wave

**IMZ010** U Controlador Z-Wave.
Controlador Z-Wave Plus, amb comunicació amb el router via cable bus, de 137x137x29 mm, freqüència de funcionament 868,42 MHz, abast màxim 30 m, per a alimentació a 100/265 V i 50/60 Hz de freqüència amb font d'alimentació de 5 Vcc i 2 A, consum elèctric 1,5 W, controlable des de smartphone o tablet, amb CPU Samsung ARM9, processador ARM Cortex A8 a 1 GHz, memòria RAM DDR3 de 512 Mb, memòria eMMC de 4 Gb, sistema operatiu Linux, 1 port Ethernet, 2 ports USB, 4 ports RJ11, altaveu i micròfon.
Inclou: Col·locació. Connexionat i comprovació del seu correcte funcionament.
Criteri d'amidament de projecte: Nombre d'unitats previstes, segons documentació gràfica de Projecte.
Criteri de mesura d'obra: Es mesurarà el nombre d'unitats realment executades segons especificacions de Projecte.

| Codi | Ut | Descripció | Rendiment | Preu | Import |
|---|---|---|---|---|---|
| mt35dzo020a | U | Controlador Z-Wave Plus, amb comunicació amb el router via cable bus, de 137x137x29 mm, freqüència de funcionament 868,42 MHz, abast màxim 30 m, per a alimentació a 100/265 V i 50/60 Hz de freqüència amb font d'alimentació de 5 Vcc i 2 A, consum elèctric 1,5 W, controlable des de smartphone o tablet, amb CPU Samsung ARM9, processador ARM Cortex A8 a 1 GHz, memòria RAM DDR3 de 512 Mb, memòria eMMC de 4 Gb, sistema operatiu Linux, 1 port Ethernet, 2 ports USB, 4 ports RJ11, altaveu i micròfon. (material) | 1 | 286.67 | 286.670 |
| mo123 | h | Especialista en la posada en marxa d'instal·lacions. (mà d'obra) | 0.48 | 43.21 | 20.741 |
| % | % | Costos directes complementaris | 2 % | 307.411 | 6.148 |
|  |  | Costos directes |  |  | 313.559 |
