# Mòdul interruptor Z-Wave

- Propietat de l'arxiu: CYPE Ingenieros S.A.
- Format: FIEBDC-3/2016
- Programa: Generador de preus de la construcció. CYPE Ingenieros, S.A.
- Data: 01/10/2024
- Divisa: EUR
- Costos indirectes: 3 %
- IVA: 21 %

## I Instal·lacions

### IM Domòtiques i immòtiques

#### IMZ Components del sistema Z-Wave

**IMZ030** U Mòdul interruptor Z-Wave.
Mòdul doble interruptor amb dos contactes lliures de tensió i mesurament de consum Z-Wave Plus, de 41,8x36,8x16,9 mm, freqüència de funcionament 868,42 MHz, per a alimentació a 110/230 V i 50/60 Hz de freqüència o a 24/30 Vcc, intensitat màxima 4 A, consum elèctric 0,4 W.
Inclou: Col·locació. Muntatge, connexionat i comprovació del seu correcte funcionament.
Criteri d'amidament de projecte: Nombre d'unitats previstes, segons documentació gràfica de Projecte.
Criteri de mesura d'obra: Es mesurarà el nombre d'unitats realment executades segons especificacions de Projecte.

| Codi | Ut | Descripció | Rendiment | Preu | Import |
|---|---|---|---|---|---|
| mt35dzi030a | U | Mòdul doble interruptor amb dos contactes lliures de tensió i mesurament de consum Z-Wave Plus, de 41,8x36,8x16,9 mm, freqüència de funcionament 868,42 MHz, per a alimentació a 110/230 V i 50/60 Hz de freqüència o a 24/30 Vcc, intensitat màxima 4 A, consum elèctric 0,4 W, segons UNE-EN 60669-2-1. (material) | 1 | 66.59 | 66.590 |
| mo123 | h | Especialista en la posada en marxa d'instal·lacions. (mà d'obra) | 0.36 | 43.21 | 15.556 |
| % | % | Costos directes complementaris | 2 % | 82.146 | 1.643 |
|  |  | Costos directes |  |  | 83.789 |
