# Presa de corrent Z-Wave

- Propietat de l'arxiu: CYPE Ingenieros S.A.
- Format: FIEBDC-3/2016
- Programa: Generador de preus de la construcció. CYPE Ingenieros, S.A.
- Data: 01/10/2024
- Divisa: EUR
- Costos indirectes: 3 %
- IVA: 21 %

## I Instal·lacions

### IM Domòtiques i immòtiques

#### IMZ Components del sistema Z-Wave

**IMZ020** U Presa de corrent Z-Wave.
Presa de corrent on/off Z-Wave Plus, freqüència de funcionament 868,42 MHz, amb contacte de terra (2P+T), tipus Schuko, grau de protecció IP20, segons IEC 60439, tensió assignada 230 V, potència màxima 3500 W, amb led indicador de situació color blau.
Inclou: Col·locació. Connexionat i comprovació del seu correcte funcionament.
Criteri d'amidament de projecte: Nombre d'unitats previstes, segons documentació gràfica de Projecte.
Criteri de mesura d'obra: Es mesurarà el nombre d'unitats realment executades segons especificacions de Projecte.

| Codi | Ut | Descripció | Rendiment | Preu | Import |
|---|---|---|---|---|---|
| mt35dzt010a | U | Presa de corrent on/off Z-Wave Plus, freqüència de funcionament 868,42 MHz, amb contacte de terra (2P+T), tipus Schuko, grau de protecció IP20, segons IEC 60439, tensió assignada 230 V, potència màxima 3500 W, amb led indicador de situació color blau. (material) | 1 | 38.9 | 38.900 |
| mo123 | h | Especialista en la posada en marxa d'instal·lacions. (mà d'obra) | 0.24 | 43.21 | 10.370 |
| % | % | Costos directes complementaris | 2 % | 49.270 | 0.985 |
|  |  | Costos directes |  |  | 50.255 |
