# Pericó prefabricat per a la captació del radó

- Propietat de l'arxiu: CYPE Ingenieros S.A.
- Format: FIEBDC-3/2016
- Programa: Generador de preus de la construcció. CYPE Ingenieros, S.A.
- Data: 01/10/2024
- Divisa: EUR
- Costos indirectes: 3 %
- IVA: 21 %

## I Instal·lacions

### IN Protecció enfront del radó

#### IND Despressurització del terreny

**IND012** U Pericó prefabricat per a la captació del radó.
Pericó de polietilè, sense fons, de 420x420x150 mm, color negre, amb quatre boques, de 110 mm de diàmetre nominal, per a la captació del radó.
Criteri de valoració econòmica: El preu no inclou l'excavació ni el reompliment posterior.
Inclou: Replanteig. Col·locació de l'arqueta prefabricada. Connexionat dels tubs al pericó. Comprovació del seu correcte funcionament.
Criteri d'amidament de projecte: Nombre d'unitats previstes, segons documentació gràfica de Projecte.
Criteri de mesura d'obra: Es mesurarà el nombre d'unitats realment executades segons especificacions de Projecte.

| Codi | Ut | Descripció | Rendiment | Preu | Import |
|---|---|---|---|---|---|
| mt41rcr010a | U | Pericó de polietilè, sense fons, per a la captació del radó, de 420x420x150 mm, color negre, amb quatre boques, de 110 mm de diàmetre nominal i tres tapes. (material) | 1 | 34.61 | 34.610 |
| mo011 | h | Oficial 1ª muntador. (mà d'obra) | 0.12 | 29.34 | 3.521 |
| mo080 | h | Ajudant muntador. (mà d'obra) | 0.12 | 25.28 | 3.034 |
| % | % | Costos directes complementaris | 2 % | 41.165 | 0.823 |
|  |  | Costos directes |  |  | 41.988 |
