# Lluminària d'emergència amb llum LED, en garatge

- Propietat de l'arxiu: CYPE Ingenieros S.A.
- Format: FIEBDC-3/2016
- Programa: Generador de preus de la construcció. CYPE Ingenieros, S.A.
- Data: 06/06/2025
- Divisa: EUR
- Costos indirectes: 3 %
- IVA: 21 %

## I Instal·lacions

### IO Contra incendis

#### IOA Enllumenat d'emergència

**IOA011** U Lluminària d'emergència amb llum LED, en garatge.
Lluminària d'emergència, permanent o no permanent, amb autotest i possibilitat de control centralitzat, de 45 W, amb llum LED no reemplaçable, flux lluminós 450 lúmens, carcassa de 261x165x57 mm, aïllament classe II, graus de protecció IP66 i IK08, amb bateries de Ni-Cd, autonomia de 1 h, alimentació a 220/240 V i 50-60 Hz i pilot lluminós indicador de càrrega color verd, en garatge. Instal·lació en superfície. Inclús accessoris i elements de fixació.
Inclou: Replanteig. Fixació i anivellació. Muntatge, connexionat i comprovació del seu correcte funcionament.
Criteri d'amidament de projecte: Nombre d'unitats previstes, segons documentació gràfica de Projecte.
Criteri de mesura d'obra: Es mesurarà el nombre d'unitats realment executades segons especificacions de Projecte.

| Codi | Ut | Descripció | Rendiment | Preu | Import |
|---|---|---|---|---|---|
| mt34aem127b | U | Lluminària d'emergència, permanent o no permanent, amb autotest i possibilitat de control centralitzat, de 45 W, amb llum LED no reemplaçable, flux lluminós 450 lúmens, carcassa de 261x165x57 mm, aïllament classe II, graus de protecció IP66 i IK08, amb bateries de Ni-Cd, autonomia de 1 h, alimentació a 220/240 V i 50-60 Hz i pilot lluminós indicador de càrrega color verd. Inclús accessoris i elements de fixació. (material) | 1 | 388.01 | 388.010 |
| mo003 | h | Oficial 1ª electricista. (mà d'obra) | 0.18 | 30.63 | 5.513 |
| mo102 | h | Ajudant electricista. (mà d'obra) | 0.18 | 26.36 | 4.745 |
| % | % | Costos directes complementaris | 2 % | 398.268 | 7.965 |
|  |  | Costos directes |  |  | 406.233 |
