# Lluminària d'emergència amb llum LED, en zones comuns

- Propietat de l'arxiu: CYPE Ingenieros S.A.
- Format: FIEBDC-3/2016
- Programa: Generador de preus de la construcció. CYPE Ingenieros, S.A.
- Data: 25/01/2025
- Divisa: EUR
- Costos indirectes: 3 %
- IVA: 21 %

## I Instal·lacions

### IO Contra incendis

#### IOA Enllumenat d'emergència

**IOA021** U Lluminària d'emergència amb llum LED, en zones comuns.
Lluminària d'emergència, de 1,3 W, amb llum LED, flux lluminós 100 lúmens, carcassa de 280x120x60 mm, aïllament classe II, graus de protecció IP65 i IK07, amb bateries de Ni-Cd, autonomia de 1 h, alimentació a 220/240 V i 50-60 Hz i pilot lluminós indicador de càrrega color verd, en zones comuns. Instal·lació en superfície. Inclús accessoris i elements de fixació.
Inclou: Replanteig. Fixació i anivellació. Muntatge, connexionat i comprovació del seu correcte funcionament.
Criteri d'amidament de projecte: Nombre d'unitats previstes, segons documentació gràfica de Projecte.
Criteri de mesura d'obra: Es mesurarà el nombre d'unitats realment executades segons especificacions de Projecte.

| Codi | Ut | Descripció | Rendiment | Preu | Import |
|---|---|---|---|---|---|
| mt34aem121b | U | Lluminària d'emergència, de 1,3 W, amb llum LED, flux lluminós 100 lúmens, carcassa de 280x120x60 mm, aïllament classe II, graus de protecció IP65 i IK07, amb bateries de Ni-Cd, autonomia de 1 h, alimentació a 220/240 V i 50-60 Hz i pilot lluminós indicador de càrrega color verd. Inclús accessoris i elements de fixació. (material) | 1 | 58.7 | 58.700 |
| mo003 | h | Oficial 1ª electricista. (mà d'obra) | 0.18 | 30.63 | 5.513 |
| mo102 | h | Ajudant electricista. (mà d'obra) | 0.18 | 26.36 | 4.745 |
| % | % | Costos directes complementaris | 2 % | 68.958 | 1.379 |
|  |  | Costos directes |  |  | 70.337 |

## Recursos

**mt34aem121b** U Lluminària d'emergència
Dades tècniques: Cost energètic 109.734 MJ; Emissió de CO2 5.881 kg
Residus:
- embalatge: re150101 Envasos de paper i cartró. (component de residu); rendiment 0.105 kg; Codi LER 15 01 01; Massa de l'element 1 kg; Volum 0.001333 m3
- embalatge: re170203 Plàstic. (component de residu); rendiment 0.053 kg; Codi LER 17 02 03; Massa de l'element 1 kg; Volum 0.001667 m3
