# Franja tallafocs de plaques de guix laminat, per a edifici d'ús industrial. Sistema "PLADUR"

- Propietat de l'arxiu: CYPE Ingenieros S.A.
- Format: FIEBDC-3/2016
- Programa: Generador de preus de la construcció. CYPE Ingenieros, S.A.
- Data: 28/10/2025
- Divisa: EUR
- Costos indirectes: 3 %
- IVA: 21 %

## I Instal·lacions

### IO Contra incendis

#### IOF Protecció passiva contra incendis: franges tallafocs

**IOF025** m² Franja tallafocs de plaques de guix laminat, per a edifici d'ús industrial. Sistema "PLADUR".
Franja tallafocs inclinada, de 1 m en projecció horitzontal, amb una resistència al foc EI 60, per a edifici d'ús industrial, fixada mecànicament a la mitgera amb subestructura suport, MT-82x16 2x15F "PLADUR", composta per 2 plaques de guix laminat F / UNE-EN 520 - 1200 / 2500 / 15 / amb les vores longitudinals afinades, amb resistència al foc F "PLADUR", Euroclasse A2-s1, d0 de reacció al foc, segons UNE-EN 13501-1, fixades a la subestructura suport composta per canals i muntants, formant esquadres separades 800 mm entre si i mestres separades 400 mm entre si. Inclús cargols per a la fixació de les plaques, i pasta i cinta per al tractament de junts entre plaques.
Inclou: Replanteig. Formació de les esquadres amb canals i muntants. Col·locació i fixació de les esquadres. Cargolat de les mestres. Col·locació i fixació dels perfils perimetrals. Preparació i tall de les plaques. Cargolat de les plaques als perfils perimetrals i a les mestres. Tractament de junts.
Criteri d'amidament de projecte: Superfície mesurada segons documentació gràfica de Projecte.
Criteri de mesura d'obra: Es mesurarà la superfície realment executada segons especificacions de Projecte.

| Codi | Ut | Descripció | Rendiment | Preu | Import |
|---|---|---|---|---|---|
| mt12pfp010ab | m | Canal C 48/30 "PLADUR", de 48 mm d'amplada, d'acer galvanitzat Z1 (Z140), segons UNE-EN 14195. (material) | 3.31 | 1.01 | 3.343 |
| mt12pfp020ab | m | Muntant M 48/35 "PLADUR", de 48 mm d'amplada, d'acer galvanitzat Z1 (Z140), segons UNE-EN 14195. (material) | 1.91 | 1.2 | 2.292 |
| mt12pfp040b | m | Mestra "PLADUR", de 82x16 mm, d'acer galvanitzat Z1 (Z140), segons UNE-EN 14195. (material) | 3.15 | 1.18 | 3.717 |
| mt12ptp010ch | U | Cargol autoperforant d'acer zincat, MM 3,5x9,5 "PLADUR", de cap rodó i punta de broca; per a la unió de perfils metàl·lics de fins 2,25 mm d'espessor. (material) | 37 | 0.02 | 0.740 |
| mt12psg082 | U | Fixació per a formigó. (material) | 5 | 0.33 | 1.650 |
| mt12psp010cwp | m² | Placa de guix laminat F / UNE-EN 520 - 1200 / 2500 / 15 / amb les vores longitudinals afinades, amb resistència al foc F "PLADUR", Euroclasse A2-s1, d0 de reacció al foc, segons UNE-EN 13501-1. (material) | 2.49 | 11.71 | 29.158 |
| mt12ptp010ag | U | Cargol autoroscant d'acer revestit amb fosfats, PM 3,5x25 "PLADUR", amb cap de trompeta i punta afilada; per a la fixació de plaques de guix laminat a perfils metàl·lics de fins 0,75 mm d'espessor. (material) | 8 | 0.01 | 0.080 |
| mt12ptp010ae | U | Cargol autoroscant d'acer revestit amb fosfats, PM 3,5x45 "PLADUR", amb cap de trompeta i punta afilada; per a la fixació de plaques de guix laminat a perfils metàl·lics de fins 0,75 mm d'espessor. (material) | 16 | 0.02 | 0.320 |
| mt12pep011fa | kg | Pasta d'adormiment en pols ST2 "PLADUR", 3B, color blanc, d'adormiment lent (120 minuts), Euroclasse A1 de reacció al foc, segons UNE-EN 13501-1, rang de temperatura de treball de 5 a 35°C, per a aplicació manual amb cinta de segellament, segons UNE-EN 13963. (material) | 0.65 | 1.31 | 0.852 |
| mt12pip010aa | m | Cinta microperforada de paper "PLADUR", de 51 mm d'amplada i 0,215 mm de gruix, segons UNE-EN 13963. (material) | 2.93 | 0.06 | 0.176 |
| mo011 | h | Oficial 1ª muntador. (mà d'obra) | 0.36 | 30.63 | 11.027 |
| mo080 | h | Ajudant muntador. (mà d'obra) | 0.36 | 26.39 | 9.500 |
| mo053 | h | Oficial 1ª muntador de prefabricats interiors. (mà d'obra) | 0.36 | 30.63 | 11.027 |
| mo100 | h | Ajudant muntador de prefabricats interiors. (mà d'obra) | 0.36 | 26.39 | 9.500 |
| % | % | Costos directes complementaris | 2 % | 83.382 | 1.668 |
|  |  | Costos directes |  |  | 85.050 |

Residus:
- col·locació: mt12pfp010ab Canal C 48/30 "PLADUR", de 48 mm d'amplada, d'acer galvanitzat Z1 (Z140), segons UNE-EN 14195; factor de residu 0.0188
- col·locació: mt12pfp020ab Muntant M 48/35 "PLADUR", de 48 mm d'amplada, d'acer galvanitzat Z1 (Z140), segons UNE-EN 14195; factor de residu 0.0188
- col·locació: mt12pfp040b Mestra "PLADUR", de 82x16 mm, d'acer galvanitzat Z1 (Z140), segons UNE-EN 14195; factor de residu 0.0188
- col·locació: mt12psp010cwp; factor de residu 0.018
- col·locació: mt12pep011fa; factor de residu 0.0216
- col·locació: mt12pip010aa Cinta microperforada de paper "PLADUR", de 51 mm d'amplada i 0,215 mm de gruix, segons UNE-EN 13963; factor de residu 0.0440299

## Recursos

**mt12pfp010ab** m Canal C 48/30 "PLADUR", de 48 mm d'amplada, d'acer galvanitzat Z1 (Z140), segons UNE-EN 14195
Dades tècniques: Cost energètic 14.665 MJ; Emissió de CO2 1.140 kg; Codi LER 17 04 05; Massa de l'element 0.45 kg; Volum 0.000214 m3
Residus:
- embalatge: re170203 Plàstic. (component de residu); rendiment 0.005 kg; Codi LER 17 02 03; Massa de l'element 1 kg; Volum 0.001667 m3

**mt12pfp020ab** m Muntant M 48/35 "PLADUR", de 48 mm d'amplada, d'acer galvanitzat Z1 (Z140), segons UNE-EN 14195
Dades tècniques: Cost energètic 17.553 MJ; Emissió de CO2 1.346 kg; Codi LER 17 04 05; Massa de l'element 0.59 kg; Volum 0.000281 m3
Residus:
- embalatge: re170203 Plàstic; rendiment 0.005 kg

**mt12pfp040b** m Mestra "PLADUR", de 82x16 mm, d'acer galvanitzat Z1 (Z140), segons UNE-EN 14195
Dades tècniques: Cost energètic 15.239 MJ; Emissió de CO2 1.166 kg; Codi LER 17 04 05; Massa de l'element 0.51 kg; Volum 0.000243 m3
Residus:
- embalatge: re170203 Plàstic; rendiment 0.005 kg

**mt12psp010cwp** m² Placa de guix laminat F / UNE-EN 520 - 1200 / 2500 / 15 / amb les vores longitudinals afinades
Dades tècniques: Cost energètic 55.696 MJ; Emissió de CO2 4.111 kg; Codi LER 17 08 02; Massa de l'element 12.4 kg; Volum 0.0124 m3
Residus:
- embalatge: re170203 Plàstic; rendiment 0.004 kg

**mt12pep011fa** kg Pasta d'adormiment en pols ST2 "PLADUR"
Dades tècniques: Cost energètic 7.043 MJ; Emissió de CO2 0.300 kg; Codi LER 17 08 02; Massa de l'element 1 kg; Volum 0.001 m3
Residus:
- embalatge: re170203 Plàstic; rendiment 0.023 kg

**mt12pip010aa** m Cinta microperforada de paper "PLADUR", de 51 mm d'amplada i 0,215 mm de gruix, segons UNE-EN 13963
Dades tècniques: Cost energètic 0.004 MJ; Emissió de CO2 0.006 kg; Codi LER 20 01 01; Massa de l'element 0.0067 kg; Volum 0.000009 m3
