# Extintor mòbil de neu carbònica CO2

- Propietat de l'arxiu: CYPE Ingenieros S.A.
- Format: FIEBDC-3/2016
- Programa: Generador de preus de la construcció. CYPE Ingenieros, S.A.
- Data: 01/10/2024
- Divisa: EUR
- Costos indirectes: 3 %
- IVA: 21 %

## I Instal·lacions

### IO Contra incendis

#### IOX Extintors

**IOX220** U Extintor mòbil de neu carbònica CO2.
Extintor mòbil de neu carbònica CO2, amb una botella de 10 kg d'agent extintor, d'eficàcia 89B, amb carro, casc d´acer amb acabat exterior amb pintura epoxi color vermell, vàlvula de palanca, anella de seguretat, mànega i trompa difusora.
Inclou: Col·locació de l'extintor.
Criteri d'amidament de projecte: Nombre d'unitats previstes, segons documentació gràfica de Projecte.
Criteri de mesura d'obra: Es mesurarà el nombre d'unitats realment col·locades segons especificacions de Projecte.

| Codi | Ut | Descripció | Rendiment | Preu | Import |
|---|---|---|---|---|---|
| mt41ixo120a | U | Extintor mòbil de neu carbònica CO2, amb una botella de 10 kg d'agent extintor, d'eficàcia 89B, amb carro, casc d´acer amb acabat exterior amb pintura epoxi color vermell, vàlvula de palanca, anella de seguretat, mànega i trompa difusora, segons UNE-EN 3. (material) | 1 | 204.71 | 204.710 |
| mo113 | h | Peó ordinari construcció. (mà d'obra) | 0.18 | 23.81 | 4.286 |
| % | % | Costos directes complementaris | 2 % | 208.996 | 4.180 |
|  |  | Costos directes |  |  | 213.176 |

## Recursos

**mt41ixo120a** U Extintor mòbil de neu carbònica CO2
Dades tècniques: Cost energètic 1907.551 MJ; Emissió de CO2 219.019 kg
Residus:
- embalatge: re150101 Envasos de paper i cartró. (component de residu); rendiment 0.085 kg; Codi LER 15 01 01; Massa de l'element 1 kg; Volum 0.001333 m3
