# Protector contra sobretensions

- Propietat de l'arxiu: CYPE Ingenieros S.A.
- Format: FIEBDC-3/2016
- Programa: Generador de preus de la construcció. CYPE Ingenieros, S.A.
- Data: 01/10/2024
- Divisa: EUR
- Costos indirectes: 3 %
- IVA: 21 %

## I Instal·lacions

### IP Protecció enfront el llamp

#### IPI Sistemes interns

**IPI010** U Protector contra sobretensions.
Sistema intern de protecció contra sobretensions, format per 8 protectors contra sobretensions: 1 protector contra sobretensions transitòries, tipus 1 + 2 (ones de 10/350 µs i 8/20 µs), amb led indicador de final de vida útil, bipolar (1P+N), tensió nominal 230 V, resistència al corrent d'impuls d'ona 10/350 µs (Iimp) 30 kA, intensitat màxima de descàrrega 65 kA, intensitat nominal de descàrrega 40 kA, nivell de protecció 1,5 kV, per a la línia monofàsica de subministrament elèctric col·locat dins del quadre principal, 1 protector contra sobretensions transitòries, tipus 1 + 2 (ones de 10/350 µs i 8/20 µs), amb led indicador de final de vida útil, tetrapolar (3P+N), tensió nominal 230/400 V, resistència al corrent d'impuls d'ona 10/350 µs (Iimp) 30 kA, intensitat màxima de descàrrega 65 kA, intensitat nominal de descàrrega 40 kA, nivell de protecció 1,5 kV, per a la línia trifàsica de subministrament elèctric col·locat dins del quadre principal, 1 protector contra sobretensions transitòries, tipus 2 + 3 (ona combinada de 1,2/50 µs i 8/20 µs), amb led indicador de final de vida útil, bipolar (1P+N), tensió nominal 230 V, intensitat màxima de descàrrega 30 kA, intensitat nominal de descàrrega 10 kA, tensió en circuit obert amb ona combinada 6 kV, nivell de protecció 0,9 kV, per a la línia monofàsica de subministrament elèctric col·locat dins del quadre secundari, 1 protector contra sobretensions transitòries, tipus 2 + 3 (ona combinada de 1,2/50 µs i 8/20 µs), amb led indicador de final de vida útil, tetrapolar (3P+N), tensió nominal 230/400 V, intensitat màxima de descàrrega 30 kA, intensitat nominal de descàrrega 10 kA, tensió en circuit obert amb ona combinada 6 kV, nivell de protecció 0,9 kV, per a la línia trifàsica de subministrament elèctric col·locat dins del quadre secundari, 1 protector contra sobretensions transitòries, amb cartutx extraïble i led indicador de final de vida útil, tensió nominal 130 Vcc, intensitat nominal de descàrrega 2 kA, nivell de protecció 270 V, per a la línia telefònica analògica, 1 protector contra sobretensions transitòries, amb cartutx extraïble i led indicador de final de vida útil, 5, intensitat nominal de descàrrega 2 kA, nivell de protecció 66 V, per a la línia de transmissió de dades, 1 protector contra sobretensions transitòries, amb connectors d'entrada i sortida RJ-45, 100 Mbit/s, tensió nominal 5 Vcc, intensitat nominal de descàrrega 2 kA, nivell de protecció 100 V, per a la línia informàtica i 1 protector contra sobretensions transitòries, amb connectors d'entrada i sortida tipus "F", banda de freqüències 0-2000 MHz, impedància característica 75 Ohm, atenuació 0,5 dB/m, potència 5 W i tensió de ruptura 90 V, intensitat màxima de descàrrega 10 kA, per a la línia de transmissió de senyals de radiodifusió sonora i televisió.
Inclou: Muntatge, connexionat i comprovació del seu correcte funcionament.
Criteri d'amidament de projecte: Nombre d'unitats previstes, segons documentació gràfica de Projecte.
Criteri de mesura d'obra: Es mesurarà el nombre d'unitats realment executades segons especificacions de Projecte.

| Codi | Ut | Descripció | Rendiment | Preu | Import |
|---|---|---|---|---|---|
| mt35psa006a | U | Protector contra sobretensions transitòries, tipus 1 + 2 (ones de 10/350 µs i 8/20 µs), amb led indicador de final de vida útil, bipolar (1P+N), tensió nominal 230 V, resistència al corrent d'impuls d'ona 10/350 µs (Iimp) 30 kA, intensitat màxima de descàrrega 65 kA, intensitat nominal de descàrrega 40 kA, nivell de protecció 1,5 kV, de 72x90x80 mm, grau de protecció IP20, muntatge sobre carril DIN, segons IEC 61643-11. (material) | 1 | 690.37 | 690.370 |
| mt35psa005a | U | Protector contra sobretensions transitòries, tipus 1 + 2 (ones de 10/350 µs i 8/20 µs), amb led indicador de final de vida útil, tetrapolar (3P+N), tensió nominal 230/400 V, resistència al corrent d'impuls d'ona 10/350 µs (Iimp) 30 kA, intensitat màxima de descàrrega 65 kA, intensitat nominal de descàrrega 40 kA, nivell de protecció 1,5 kV, de 144x90x80 mm, grau de protecció IP20, muntatge sobre carril DIN, segons IEC 61643-11. (material) | 1 | 1407.01 | 1407.010 |
| mt35psa014l | U | Protector contra sobretensions transitòries, tipus 2 + 3 (ona combinada de 1,2/50 µs i 8/20 µs), amb led indicador de final de vida útil, bipolar (1P+N), tensió nominal 230 V, intensitat màxima de descàrrega 30 kA, intensitat nominal de descàrrega 10 kA, tensió en circuit obert amb ona combinada 6 kV, nivell de protecció 0,9 kV, de 72x90x80 mm, grau de protecció IP20, muntatge sobre carril DIN, segons IEC 61643-11. (material) | 1 | 478.24 | 478.240 |
| mt35psa014a | U | Protector contra sobretensions transitòries, tipus 2 + 3 (ona combinada de 1,2/50 µs i 8/20 µs), amb led indicador de final de vida útil, tetrapolar (3P+N), tensió nominal 230/400 V, intensitat màxima de descàrrega 30 kA, intensitat nominal de descàrrega 10 kA, tensió en circuit obert amb ona combinada 6 kV, nivell de protecció 0,9 kV, de 144x90x80 mm, grau de protecció IP20, muntatge sobre carril DIN, segons IEC 61643-11. (material) | 1 | 724.68 | 724.680 |
| mt40psa010a | U | Protector contra sobretensions transitòries per a dues línies telefòniques analògiques o ADSL, amb cartutx extraïble i led indicador de final de vida útil, tensió nominal 130 Vcc, intensitat nominal de descàrrega 2 kA, nivell de protecció 270 V, de 13,5x90x80 mm, grau de protecció IP20, muntatge sobre carril DIN, segons IEC 61643-21. (material) | 1 | 183.85 | 183.850 |
| mt40psa020aaa | U | Protector contra sobretensions transitòries per a dues línies de transmissió de dades, amb cartutx extraïble i led indicador de final de vida útil, 5, intensitat nominal de descàrrega 2 kA, nivell de protecció 66 V, de 13,5x90x80 mm, grau de protecció IP20, muntatge sobre carril DIN, segons IEC 61643-21. (material) | 1 | 282.76 | 282.760 |
| mt40psa030a | U | Protector contra sobretensions transitòries per a línia de xarxa informàtica, amb connectors d'entrada i sortida RJ-45, 100 Mbit/s, tensió nominal 5 Vcc, intensitat nominal de descàrrega 2 kA, nivell de protecció 100 V, de 70x30x47 mm, grau de protecció IP20, segons IEC 61643-21. (material) | 1 | 176.13 | 176.130 |
| mt40psa040a | U | Protector contra sobretensions transitòries per a cable coaxial, amb connectors d'entrada i sortida tipus "F", banda de freqüències 0-2000 MHz, impedància característica 75 Ohm, atenuació 0,5 dB/m, potència 5 W i tensió de ruptura 90 V, intensitat màxima de descàrrega 10 kA, grau de protecció IP20, segons IEC 61643-21. (material) | 1 | 160.59 | 160.590 |
| mo003 | h | Oficial 1ª electricista. (mà d'obra) | 13.188 | 29.34 | 386.936 |
| mo102 | h | Ajudant electricista. (mà d'obra) | 13.188 | 25.25 | 332.997 |
| % | % | Costos directes complementaris | 2 % | 4823.563 | 96.471 |
|  |  | Costos directes |  |  | 4920.034 |

## Recursos

**mt35psa006a** U Protector contra sobretensions transitòries
Dades tècniques: Cost energètic 19.745 MJ; Emissió de CO2 1.070 kg
Residus:
- embalatge: re150101 Envasos de paper i cartró. (component de residu); rendiment 0.038 kg; Codi LER 15 01 01; Massa de l'element 1 kg; Volum 0.001333 m3

**mt35psa005a** U Protector contra sobretensions transitòries
Dades tècniques: Cost energètic 39.469 MJ; Emissió de CO2 2.108 kg
Residus:
- embalatge: re150101 Envasos de paper i cartró; rendiment 0.038 kg

**mt35psa014l** U Protector contra sobretensions transitòries
Dades tècniques: Cost energètic 19.745 MJ; Emissió de CO2 1.070 kg
Residus:
- embalatge: re150101 Envasos de paper i cartró; rendiment 0.038 kg

**mt35psa014a** U Protector contra sobretensions transitòries
Dades tècniques: Cost energètic 39.469 MJ; Emissió de CO2 2.108 kg
Residus:
- embalatge: re150101 Envasos de paper i cartró; rendiment 0.038 kg

**mt40psa010a** U Protector contra sobretensions transitòries per a dues línies telefòniques analògiques o ADSL
Dades tècniques: Cost energètic 9.413 MJ; Emissió de CO2 0.526 kg
Residus:
- embalatge: re150101 Envasos de paper i cartró; rendiment 0.038 kg

**mt40psa020aaa** U Protector contra sobretensions transitòries per a dues línies de transmissió de dades
Dades tècniques: Cost energètic 9.413 MJ; Emissió de CO2 0.526 kg
Residus:
- embalatge: re150101 Envasos de paper i cartró; rendiment 0.038 kg

**mt40psa030a** U Protector contra sobretensions transitòries per a línia de xarxa informàtica
Dades tècniques: Cost energètic 23.502 MJ; Emissió de CO2 1.268 kg
Residus:
- embalatge: re150101 Envasos de paper i cartró; rendiment 0.038 kg

**mt40psa040a** U Protector contra sobretensions transitòries per a cable coaxial
Dades tècniques: Cost energètic 9.413 MJ; Emissió de CO2 0.526 kg
Residus:
- embalatge: re150101 Envasos de paper i cartró; rendiment 0.038 kg
