# Canaló ocult en zona intermèdia del faldó

- Propietat de l'arxiu: CYPE Ingenieros S.A.
- Format: FIEBDC-3/2016
- Programa: Generador de preus de la construcció. CYPE Ingenieros, S.A.
- Data: 25/01/2025
- Divisa: EUR
- Costos indirectes: 3 %
- IVA: 21 %

## I Instal·lacions

### IS Evacuació d'aigües

#### ISC Canalons

**ISC020** m Canaló ocult en zona intermèdia del faldó.
Formació de canaló ocult situat en la zona intermèdia del faldó per a recollida d'aigües de coberta, mitjançant planxa de plom laminat de 3,00 mm d'espessor, conformada "in situ", de 1250 mm de desenvolupament, amb unions soldades, fixat amb claus sobre encaixonat de maó ceràmic foradat doble, de 14 cm d'espessor, rebut amb morter de ciment, industrial, M-5 i revestit en la seva superfície amb una capa d'emulsió asfàltica.
Inclou: Neteja i preparació de la superfície. Formació de l'encaixonat de fàbrica de maó. Aplicació d'una capa d'emulsió asfàltica. Conformat i col·locació de canaló i peces especials. Execució de les unions per soldadura. Connexionat i comprovació del seu correcte funcionament.
Criteri d'amidament de projecte: Longitud mesurada segons documentació gràfica de Projecte.
Criteri de mesura d'obra: Es mesurarà la longitud realment executada segons especificacions de Projecte.

| Codi | Ut | Descripció | Rendiment | Preu | Import |
|---|---|---|---|---|---|
| mt04lcc010c | U | Maó ceràmic buit (totxana), per revestir, 29x14x9 cm, per a ús en fàbrica protegida (peça P), densitat 805 kg/m³, segons UNE-EN 771-1. (material) | 29 | 0.35 | 10.150 |
| mt08aaa010a | m³ | Aigua. (material) | 0.016 | 1.5 | 0.024 |
| mt09mif010ca | t | Morter industrial per a obra de paleta, de ciment, color gris, categoria M-5 (resistència a compressió 5 N/mm²), subministrat en sacs, segons UNE-EN 998-2. (material) | 0.09 | 53.48 | 4.813 |
| mt13vap020a | m² | Planxa de plom laminat de 3 mm d'espessor, per a formació de canaló ocult en coberta inclinada. (material) | 1.1 | 52.11 | 57.321 |
| mt13vap021b | U | Claus d'acer galvanitzat de 3 mm de diàmetre i 50 mm de longitud, amb junt estanc de plom, per a fixació de de peces conformades "in situ" en canaló ocult. (material) | 4 | 0.09 | 0.360 |
| mt14pap100b | kg | Emulsió asfàltica de base aquosa, tipus EA segons UNE 104231. (material) | 0.2 | 2.82 | 0.564 |
| mq08sol020 | h | Equip i elements auxiliars per soldadura elèctrica. (maquinària) | 0.1 | 3.42 | 0.342 |
| mo020 | h | Oficial 1ª construcció. (mà d'obra) | 0.36 | 29.67 | 10.681 |
| mo077 | h | Ajudant construcció. (mà d'obra) | 0.36 | 26.39 | 9.500 |
| mo113 | h | Peó ordinari construcció. (mà d'obra) | 0.468 | 24.86 | 11.634 |
| mo032 | h | Oficial 1ª aplicador de productes impermeabilitzants. (mà d'obra) | 0.12 | 29.67 | 3.560 |
| mo070 | h | Ajudant aplicador de productes impermeabilitzants. (mà d'obra) | 0.12 | 26.39 | 3.167 |
| % | % | Costos directes complementaris | 2 % | 112.116 | 2.242 |
|  |  | Costos directes |  |  | 114.358 |

Residus:
- col·locació: mt04lcc010c; factor de residu 0.0310799
- col·locació: mt09mif010ca; factor de residu 0.0189
- col·locació: mt13vap020a Planxa de plom laminat de 3 mm d'espessor, per a formació de canaló ocult en coberta inclinada; factor de residu 0.0260051
- col·locació: mt14pap100b Emulsió asfàltica de base aquosa, tipus EA segons UNE 104231; factor de residu 0.007

## Recursos

**mt04lcc010c** U Maó ceràmic buit (totxana)
Dades tècniques: Cost energètic 10.600 MJ; Emissió de CO2 0.684 kg; Codi LER 17 01 02; Massa de l'element 2.94 kg; Volum 0.002352 m3
Residus:
- embalatge: re170201 Fusta. (component de residu); rendiment 0.014 kg; Codi LER 17 02 01; Massa de l'element 1 kg; Volum 0.000909 m3
- embalatge: re170203 Plàstic. (component de residu); rendiment 0.001 kg; Codi LER 17 02 03; Massa de l'element 1 kg; Volum 0.001667 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt13vap020a** m² Planxa de plom laminat de 3 mm d'espessor, per a formació de canaló ocult en coberta inclinada
Dades tècniques: Cost energètic 4562.977 MJ; Emissió de CO2 63.288 kg; Codi LER 17 04 03; Massa de l'element 42.375 kg; Volum 0.02825 m3
Residus:
- embalatge: re170203 Plàstic; rendiment 0.031 kg

**mt14pap100b** kg Emulsió asfàltica de base aquosa, tipus EA segons UNE 104231
Dades tècniques: Cost energètic 31.940 MJ; Emissió de CO2 0.230 kg; Codi LER 17 03 02; Massa de l'element 1 kg; Volum 0.001 m3
