# Muntacàrregues

- Propietat de l'arxiu: CYPE Ingenieros S.A.
- Format: FIEBDC-3/2016
- Programa: Generador de preus de la construcció. CYPE Ingenieros, S.A.
- Data: 01/10/2024
- Divisa: EUR
- Costos indirectes: 3 %
- IVA: 21 %

## I Instal·lacions

### IT Transport

#### ITC Muntacàrregues

**ITC010** U Muntacàrregues.
Muntacàrregues hidràulic per a 1000 kg, de 2 parades (6 m), de 2x2 m de plataforma, amb guies i un pistó. Totalment muntat, connexionat i provat.
Inclou: Replanteig. Instal·lació del muntacàrregues. Connexionat amb la xarxa elèctrica. Realització de proves de servei.
Criteri d'amidament de projecte: Nombre d'unitats previstes, segons documentació gràfica de Projecte.
Criteri de mesura d'obra: Es mesurarà el nombre d'unitats realment executades segons especificacions de Projecte.

| Codi | Ut | Descripció | Rendiment | Preu | Import |
|---|---|---|---|---|---|
| mt39mch010ea | U | Muntacàrregues hidràulic per a 1000 kg, de 2 parades (6 m), de 2x2 m de plataforma, amb guies i un pistó. (material) | 1 | 12982.74 | 12982.740 |
| mo016 | h | Oficial 1ª instal·lador d'aparells elevadors. (mà d'obra) | 46.156 | 29.34 | 1354.217 |
| mo085 | h | Ajudant instal·lador d'aparells elevadors. (mà d'obra) | 46.156 | 25.25 | 1165.439 |
| % | % | Costos directes complementaris | 2 % | 15502.396 | 310.048 |
|  |  | Costos directes |  |  | 15812.444 |
