# Muntacàrregues

- Propietat de l'arxiu: CYPE Ingenieros S.A.
- Format: FIEBDC-3/2016
- Programa: Generador de preus de la construcció. CYPE Ingenieros, S.A.
- Data: 25/01/2025
- Divisa: EUR
- Costos indirectes: 3 %
- IVA: 21 %

## I Instal·lacions

### IT Transport

#### ITC Muntacàrregues

**ITC010** U Muntacàrregues.
Muntacàrregues hidràulic per a 2000 kg, de 3 parades (6 m), de 2,85x5,1 m de plataforma, amb guies i dos pistons. Totalment muntat, connexionat i provat.
Inclou: Replanteig. Instal·lació del muntacàrregues. Connexionat amb la xarxa elèctrica. Realització de proves de servei.
Criteri d'amidament de projecte: Nombre d'unitats previstes, segons documentació gràfica de Projecte.
Criteri de mesura d'obra: Es mesurarà el nombre d'unitats realment executades segons especificacions de Projecte.

| Codi | Ut | Descripció | Rendiment | Preu | Import |
|---|---|---|---|---|---|
| mt39mch010gb | U | Muntacàrregues hidràulic per a 2000 kg, de 3 parades (6 m), de 2,85x5,1 m de plataforma, amb guies i dos pistons. (material) | 1 | 25003.24 | 25003.240 |
| mo016 | h | Oficial 1ª instal·lador d'aparells elevadors. (mà d'obra) | 87.642 | 30.63 | 2684.474 |
| mo085 | h | Ajudant instal·lador d'aparells elevadors. (mà d'obra) | 87.762 | 26.36 | 2313.406 |
| % | % | Costos directes complementaris | 2 % | 30001.120 | 600.022 |
|  |  | Costos directes |  |  | 30601.142 |
