# Barret

- Propietat de l'arxiu: CYPE Ingenieros S.A.
- Format: FIEBDC-3/2016
- Programa: Generador de preus de la construcció. CYPE Ingenieros, S.A.
- Data: 06/06/2025
- Divisa: EUR
- Costos indirectes: 3 %
- IVA: 21 %

## I Instal·lacions

### IV Ventilació

#### IVM Ventilació mecànica

**IVM060** U Barret.
Barret d'alumini, codi de comanda 11022037, "ALDES, per a conducte de sortida de 125 mm de diàmetre exterior, acabat llis, color marró, amb maneguet d'alumini de 150 mm de diàmetre, valona de plom de 400x400 mm i coll de connexió a conducte amb junta.
Inclou: Replanteig. Col·locació.
Criteri d'amidament de projecte: Nombre d'unitats previstes, segons documentació gràfica de Projecte.
Criteri de mesura d'obra: Es mesurarà el nombre d'unitats realment executades segons especificacions de Projecte.

| Codi | Ut | Descripció | Rendiment | Preu | Import |
|---|---|---|---|---|---|
| mt42ald131d | U | Barret d'alumini, codi de comanda 11022037, "ALDES, per a conducte de sortida de 125 mm de diàmetre exterior, acabat llis, color marró, amb maneguet d'alumini de 150 mm de diàmetre, valona de plom de 400x400 mm i coll de connexió a conducte amb junta. (material) | 1 | 273 | 273.000 |
| mo020 | h | Oficial 1ª construcció. (mà d'obra) | 0.18 | 29.67 | 5.341 |
| mo112 | h | Peó especialitzat construcció. (mà d'obra) | 0.09 | 25.67 | 2.310 |
| % | % | Costos directes complementaris | 2 % | 280.651 | 5.613 |
|  |  | Costos directes |  |  | 286.264 |
