# Canonada de gas medicinal

- Propietat de l'arxiu: CYPE Ingenieros S.A.
- Format: FIEBDC-3/2016
- Programa: Generador de preus de la construcció. CYPE Ingenieros, S.A.
- Data: 13/06/2024
- Divisa: EUR
- Costos indirectes: 3 %
- IVA: 21 %

## I Instal·lacions

### IX Aire comprimit i gasos medicinals

#### IXC Conduccions

**IXC020** m Canonada de gas medicinal.
Canonada d'oxigen formada per tub de coure rígid, de 8/10 mm de diàmetre i 1 mm de gruix. Instal·lació en superfície. Inclús material auxiliar para muntatge i subjecció a l'obra, accessoris i peces especials.
Inclou: Replanteig del recorregut de les canonades. Presentació en sec de tubs i peces especials. Fixació del material auxiliar per a muntatge i subjecció a l'obra. Muntatge, connexionat i comprovació del seu correcte funcionament.
Criteri d'amidament de projecte: Longitud mesurada segons documentació gràfica de Projecte.
Criteri de mesura d'obra: Es mesurarà la longitud realment executada segons especificacions de Projecte.

| Codi | Ut | Descripció | Rendiment | Preu | Import |
|---|---|---|---|---|---|
| mt37tca450a | U | Material auxiliar per a muntatge i subjecció a l'obra de les canonades de coure rígid, de 8/10 mm de diàmetre. (material) | 1 | 0.18 | 0.180 |
| mt37tca050ad | m | Tub de coure rígid, de 8/10 mm de diàmetre i 1 mm de gruix, segons UNE-EN 13348, amb el preu incrementat el 15% en concepte d'accessoris i peces especials. (material) | 1 | 4.07 | 4.070 |
| mo008 | h | Oficial 1ª lampista. (mà d'obra) | 0.24 | 29.34 | 7.042 |
| mo107 | h | Ajudant lampista. (mà d'obra) | 0.24 | 25.25 | 6.060 |
| % | % | Costos directes complementaris | 2 % | 17.352 | 0.347 |
|  |  | Costos directes |  |  | 17.699 |

Residus:
- col·locació: mt37tca050ad; factor de residu 0.0438589

## Recursos

**mt37tca050ad** m Tub de coure rígid
Dades tècniques: Cost energètic 8.883 MJ; Emissió de CO2 0.171 kg; Codi LER 17 04 01; Massa de l'element 0.241 kg; Volum 0.000161 m3
