# Dipòsit d'aire comprimit

- Propietat de l'arxiu: CYPE Ingenieros S.A.
- Format: FIEBDC-3/2016
- Programa: Generador de preus de la construcció. CYPE Ingenieros, S.A.
- Data: 05/07/2024
- Divisa: EUR
- Costos indirectes: 3 %
- IVA: 21 %

## I Instal·lacions

### IX Aire comprimit i gasos medicinals

#### IXD Dipòsits

**IXD010** U Dipòsit d'aire comprimit.
Dipòsit d'aire comprimit, de xapa d'acer galvanitzat, amb una capacitat de 500 litres, pressió màxima de treball 11 bar, diàmetre 600 mm i altura total 2077 mm. Inclús vàlvula de seguretat, aixeta de purga, manòmetre i elements de muntatge.
Inclou: Col·locació. Muntatge, connexionat i comprovació del seu correcte funcionament.
Criteri d'amidament de projecte: Nombre d'unitats previstes, segons documentació gràfica de Projecte.
Criteri de mesura d'obra: Es mesurarà el nombre d'unitats realment executades segons especificacions de Projecte.

| Codi | Ut | Descripció | Rendiment | Preu | Import |
|---|---|---|---|---|---|
| mt43dac020a | U | Dipòsit d'aire comprimit, de xapa d'acer galvanitzat, amb una capacitat de 500 litres, pressió màxima de treball 11 bar, diàmetre 600 mm i altura total 2077 mm, amb connexions roscades femella de 3/4" de diàmetre, vàlvula de seguretat, aixeta de purga i manòmetre. (material) | 1 | 2180.25 | 2180.250 |
| mo008 | h | Oficial 1ª lampista. (mà d'obra) | 1.439 | 29.34 | 42.220 |
| mo107 | h | Ajudant lampista. (mà d'obra) | 1.439 | 25.25 | 36.335 |
| % | % | Costos directes complementaris | 2 % | 2258.805 | 45.176 |
|  |  | Costos directes |  |  | 2303.981 |
