# Compressor d'aire de pistó, amb dipòsit

- Propietat de l'arxiu: CYPE Ingenieros S.A.
- Format: FIEBDC-3/2016
- Programa: Generador de preus de la construcció. CYPE Ingenieros, S.A.
- Data: 05/07/2024
- Divisa: EUR
- Costos indirectes: 3 %
- IVA: 21 %

## I Instal·lacions

### IX Aire comprimit i gasos medicinals

#### IXO Compressors d'aire

**IXO010** U Compressor d'aire de pistó, amb dipòsit.
Compressor d'aire de pistó d'alumini, amb transmissió per corretja, d'una etapa, pressió màxima de treball 10 bar, amb motor elèctric de 2,2 kW de potència, per a alimentació monofàsica a 230 V, amb dipòsit de xapa d'acer acabat amb esmalt de poliuretà de 200 litres de capacitat, per a un cabal de 393 l/min, pressió acústica de 65 dBA a 4 m de distància, de 580x1022x1227 mm, amb sistema de refredament, peus de recolzament, vàlvules, pressòstat, manòmetre i filtre.
Inclou: Col·locació. Connexionat i comprovació del seu correcte funcionament.
Criteri d'amidament de projecte: Nombre d'unitats previstes, segons documentació gràfica de Projecte.
Criteri de mesura d'obra: Es mesurarà el nombre d'unitats realment executades segons especificacions de Projecte.

| Codi | Ut | Descripció | Rendiment | Preu | Import |
|---|---|---|---|---|---|
| mt43cac010a | U | Compressor d'aire de pistó d'alumini, amb transmissió per corretja, d'una etapa, pressió màxima de treball 10 bar, amb motor elèctric de 2,2 kW de potència, per a alimentació monofàsica a 230 V, amb dipòsit de xapa d'acer acabat amb esmalt de poliuretà de 200 litres de capacitat, per a un cabal de 393 l/min, pressió acústica de 65 dBA a 4 m de distància, de 580x1022x1227 mm, amb sistema de refredament, peus de recolzament, vàlvules, pressòstat, manòmetre i filtre. (material) | 1 | 1477.13 | 1477.130 |
| mo008 | h | Oficial 1ª lampista. (mà d'obra) | 0.959 | 29.34 | 28.137 |
| mo107 | h | Ajudant lampista. (mà d'obra) | 0.959 | 25.25 | 24.215 |
| % | % | Costos directes complementaris | 2 % | 1529.482 | 30.590 |
|  |  | Costos directes |  |  | 1560.072 |
