# Purgador de condensats

- Propietat de l'arxiu: CYPE Ingenieros S.A.
- Format: FIEBDC-3/2016
- Programa: Generador de preus de la construcció. CYPE Ingenieros, S.A.
- Data: 01/10/2024
- Divisa: EUR
- Costos indirectes: 3 %
- IVA: 21 %

## I Instal·lacions

### IX Aire comprimit i gasos medicinals

#### IXW Elements

**IXW040** U Purgador de condensats.
Purgador de condensats capacitiu de 1 1/2" de diàmetre, per a un cabal de 15000 l/min, pressió màxima de treball 16 bar, de 132x132x164 mm, per a alimentació monofàsica a 230 V i 50 Hz de freqüència.
Inclou: Col·locació. Connexionat i comprovació del seu correcte funcionament.
Criteri d'amidament de projecte: Nombre d'unitats previstes, segons documentació gràfica de Projecte.
Criteri de mesura d'obra: Es mesurarà el nombre d'unitats realment executades segons especificacions de Projecte.

| Codi | Ut | Descripció | Rendiment | Preu | Import |
|---|---|---|---|---|---|
| mt43pac020a | U | Purgador de condensats capacitiu de 1 1/2" de diàmetre, per a un cabal de 15000 l/min, pressió màxima de treball 16 bar, de 132x132x164 mm, per a alimentació monofàsica a 230 V i 50 Hz de freqüència. (material) | 1 | 352.95 | 352.950 |
| mo008 | h | Oficial 1ª lampista. (mà d'obra) | 0.36 | 29.34 | 10.562 |
| mo107 | h | Ajudant lampista. (mà d'obra) | 0.36 | 25.25 | 9.090 |
| % | % | Costos directes complementaris | 2 % | 372.602 | 7.452 |
|  |  | Costos directes |  |  | 380.054 |
