# Separador d'aigua i oli, en línia

- Propietat de l'arxiu: CYPE Ingenieros S.A.
- Format: FIEBDC-3/2016
- Programa: Generador de preus de la construcció. CYPE Ingenieros, S.A.
- Data: 01/10/2024
- Divisa: EUR
- Costos indirectes: 3 %
- IVA: 21 %

## I Instal·lacions

### IX Aire comprimit i gasos medicinals

#### IXW Elements

**IXW050** U Separador d'aigua i oli, en línia.
Separador d'aigua i oli, en línia, de fosa d'alumini, per a un cabal de 24067 l/min a una pressió de treball de 7 bar, pressió màxima de treball 16 bar, de 2 1/2" de diàmetre, amb purgador automàtic amb flotador.
Inclou: Col·locació. Connexionat i comprovació del seu correcte funcionament.
Criteri d'amidament de projecte: Nombre d'unitats previstes, segons documentació gràfica de Projecte.
Criteri de mesura d'obra: Es mesurarà el nombre d'unitats realment executades segons especificacions de Projecte.

| Codi | Ut | Descripció | Rendiment | Preu | Import |
|---|---|---|---|---|---|
| mt43rac010lj | U | Separador d'aigua i oli, en línia, de fosa d'alumini, per a un cabal de 24067 l/min a una pressió de treball de 7 bar, pressió màxima de treball 16 bar, de 2 1/2" de diàmetre, amb purgador automàtic amb flotador. (material) | 1 | 1165.13 | 1165.130 |
| mo008 | h | Oficial 1ª lampista. (mà d'obra) | 0.312 | 29.34 | 9.154 |
| mo107 | h | Ajudant lampista. (mà d'obra) | 0.312 | 25.25 | 7.878 |
| % | % | Costos directes complementaris | 2 % | 1182.162 | 23.643 |
|  |  | Costos directes |  |  | 1205.805 |
