# Endoll ràpid d'aire comprimit

- Propietat de l'arxiu: CYPE Ingenieros S.A.
- Format: FIEBDC-3/2016
- Programa: Generador de preus de la construcció. CYPE Ingenieros, S.A.
- Data: 01/10/2024
- Divisa: EUR
- Costos indirectes: 3 %
- IVA: 21 %

## I Instal·lacions

### IX Aire comprimit i gasos medicinals

#### IXW Elements

**IXW080** U Endoll ràpid d'aire comprimit.
Endoll ràpid d'aire comprimit, de llautó niquelat, de perfil estàndard i 7,2 mm d'amplada nominal, pressió màxima de treball 16 bar, temperatura de treball entre -20°C i 100°C, amb rosca cilíndrica GAS mascle de 3/8".
Inclou: Col·locació. Connexionat i comprovació del seu correcte funcionament.
Criteri d'amidament de projecte: Nombre d'unitats previstes, segons documentació gràfica de Projecte.
Criteri de mesura d'obra: Es mesurarà el nombre d'unitats realment executades segons especificacions de Projecte.

| Codi | Ut | Descripció | Rendiment | Preu | Import |
|---|---|---|---|---|---|
| mt43eac030b | U | Endoll ràpid d'aire comprimit, de llautó niquelat, de perfil estàndard i 7,2 mm d'amplada nominal, pressió màxima de treball 16 bar, temperatura de treball entre -20°C i 100°C, amb rosca cilíndrica GAS mascle de 3/8". (material) | 1 | 7.46 | 7.460 |
| mo008 | h | Oficial 1ª lampista. (mà d'obra) | 0.12 | 29.34 | 3.521 |
| mo107 | h | Ajudant lampista. (mà d'obra) | 0.12 | 25.25 | 3.030 |
| % | % | Costos directes complementaris | 2 % | 14.011 | 0.280 |
|  |  | Costos directes |  |  | 14.291 |
