# Connector per a endoll ràpid d'aire comprimit

- Propietat de l'arxiu: CYPE Ingenieros S.A.
- Format: FIEBDC-3/2016
- Programa: Generador de preus de la construcció. CYPE Ingenieros, S.A.
- Data: 01/10/2024
- Divisa: EUR
- Costos indirectes: 3 %
- IVA: 21 %

## I Instal·lacions

### IX Aire comprimit i gasos medicinals

#### IXW Elements

**IXW085** U Connector per a endoll ràpid d'aire comprimit.
Connector per a endoll ràpid d'aire comprimit, d'acer galvanitzat, de perfil estàndard i 7,6 mm d'amplada nominal, pressió màxima de treball 16 bar, amb rosca cilíndrica GAS mascle de 1/4".
Inclou: Col·locació. Connexionat i comprovació del seu correcte funcionament.
Criteri d'amidament de projecte: Nombre d'unitats previstes, segons documentació gràfica de Projecte.
Criteri de mesura d'obra: Es mesurarà el nombre d'unitats realment executades segons especificacions de Projecte.

| Codi | Ut | Descripció | Rendiment | Preu | Import |
|---|---|---|---|---|---|
| mt43eac110a | U | Connector per a endoll ràpid d'aire comprimit, d'acer galvanitzat, de perfil estàndard i 7,6 mm d'amplada nominal, pressió màxima de treball 16 bar, amb rosca cilíndrica GAS mascle de 1/4". (material) | 1 | 3.14 | 3.140 |
| mo008 | h | Oficial 1ª lampista. (mà d'obra) | 0.096 | 29.34 | 2.817 |
| mo107 | h | Ajudant lampista. (mà d'obra) | 0.096 | 25.25 | 2.424 |
| % | % | Costos directes complementaris | 2 % | 8.381 | 0.168 |
|  |  | Costos directes |  |  | 8.549 |
